# Demolición do forrado de pilares de formigón armado

- Propiedade do arquivo: CYPE INGENIEROS, S.A.
- Formato: FIEBDC-3/2002
- Divisa: EUR
- Custos indirectos: 3.00 %
- Gastos xerais: 13.00 %
- Beneficio industrial: 6.00 %
- IVE: 16.00 %

## D Demolicións

### DP Particións e extradorsos

#### DPR Remates

**DPR030** m² Demolición do forrado de pilares de formigón armado, metálicos, de pedra ou madeira, constituído por fábrica de ladrillo cerámico e revestimentos, con medios manuais, e carga manual de cascallos sobre camión ou contenedor.
Demolición do forrado de pilares de formigón armado, metálicos, de pedra ou madeira, constituído por fábrica de ladrillo cerámico e revestimentos, con medios manuais. Ata p/p de limpeza, provisión, retirada e carga manual de cascallos sobre camión ou contedor.
Inclúe: Demolición do forrado. Retirada e acopio de entullos. Limpeza dos restos de obra. Carga manual de cascallos sobre camión ou contedor.
Criterio de medición de proxecto: Superficie medida segundo documentación gráfica de Proxecto.
Criterio de medición de obra: Medirase a superficie realmente demolida segundo especificacións do Proxecto.

| Código | Ud | Descrición | Rendemento | Prezo | Importe |
|---|---|---|---|---|---|
| op00amo010 |  | Amoladora o radial. | 1.000 | 0.00 | 0.00 |
| mo104 | h | Peón ordinario construcción. (man de obra) | 0.159 | 13.97 | 2.22 |
| % | % | Costes directos complementarios | 2 % | 2.22 | 0.04 |
|  |  | Custos directos |  |  | 2.26 |
