# Desmontaxe de cobertura de tella asfáltica rectangular e elementos de fixación

- Propiedade do arquivo: CYPE INGENIEROS, S.A.
- Formato: FIEBDC-3/2002
- Divisa: EUR
- Custos indirectos: 3.00 %
- Gastos xerais: 13.00 %
- Beneficio industrial: 6.00 %
- IVE: 16.00 %

## D Demolicións

### DQ Cubertas

#### DQC Capa de cobertura

**DQC060** m² Desmontaxe de cobertura de tella asfáltica rectangular e elementos de fixación, colocada con cravos a menos de 20 m de altura, en cuberta inclinada a dúas augas cunha pendente media do 30%, con medios manuais e carga manual de cascallos sobre camión ou contenedor.
Desmontaxe de cobertura de tella asfáltica rectangular e elementos de fixación, colocada con cravos a menos de 20 m de altura, en cuberta inclinada a dúas augas cunha pendente media do 30%; con medios manuais. Ata p/p de limpeza, provisión, retirada e carga manual de cascallos sobre camión ou contedor.
Inclúe: Desmontaxe dos elementos. Retirada e acopio do material desmontado. Limpeza dos restos de obra. Carga do material desmontado e os restos de obra sobre camión ou contedor.
Criterio de medición de proxecto: Superficie medida segundo documentación gráfica de Proxecto.
Criterio de medición de obra: Medirase a superficie realmente desmontada segundo especificacións do Proxecto.

| Código | Ud | Descrición | Rendemento | Prezo | Importe |
|---|---|---|---|---|---|
| mo104 | h | Peón ordinario construcción. (man de obra) | 0.432 | 13.97 | 6.04 |
| % | % | Costes directos complementarios | 2 % | 6.04 | 0.12 |
|  |  | Custos directos |  |  | 6.16 |
