# Desmontaxe con recuperación do material de pavimento frotante de lousas filtrantes en cuberta plana, con medios manuais

- Propiedade do arquivo: CYPE INGENIEROS, S.A.
- Formato: FIEBDC-3/2002
- Divisa: EUR
- Custos indirectos: 3.00 %
- Gastos xerais: 13.00 %
- Beneficio industrial: 6.00 %
- IVE: 16.00 %

## D Demolicións

### DQ Cubertas

#### DQP Capa de protección

**DQP030** m² Desmontaxe con recuperación do material de pavimento frotante de lousas filtrantes en cuberta plana, con medios manuais.
Desmontaxe de pavimento frotante de lousas filtrantes en cuberta plana, con medios manuais e recuperación do material para a súa posterior ubicación noutro emprazamento, sendo a orde de execución do proceso inverso ó da súa instalación. Ata p/p de provisión, selección, clasificación por tamaños, clases e estado de conservación, limpeza, retirada e carga manual do material desmontado e dos entullos producidos durante os traballos, sobre camión ou contedor.
Inclúe: Desmontaxe dos elementos. Provisión dos materiais a reutilizar. Retirada e acopio de entullos. Limpeza dos restos de obra. Carga do material desmontado e restos de obra sobre camión ou contedor.
Criterio de medición de proxecto: Superficie medida segundo documentación gráfica de Proxecto.
Criterio de medición de obra: Medirase a superficie realmente desmontada segundo especificacións do Proxecto.

| Código | Ud | Descrición | Rendemento | Prezo | Importe |
|---|---|---|---|---|---|
| mo018 | h | Oficial 1ª construcción. (man de obra) | 0.197 | 15.28 | 3.01 |
| mo104 | h | Peón ordinario construcción. (man de obra) | 0.394 | 13.97 | 5.50 |
| % | % | Costes directos complementarios | 2 % | 8.51 | 0.17 |
|  |  | Custos directos |  |  | 8.68 |
