# Demolición de aleiro de cuberta inclinada, ubicado a unha altura maior de 40 m, con medios manuais, e carga manual de cascallos sobre camión ou contenedor

- Propiedade do arquivo: CYPE INGENIEROS, S.A.
- Formato: FIEBDC-3/2002
- Divisa: EUR
- Custos indirectos: 3.00 %
- Gastos xerais: 13.00 %
- Beneficio industrial: 6.00 %
- IVE: 16.00 %

## D Demolicións

### DQ Cubertas

#### DQR Remates

**DQR020** m Demolición de aleiro de cuberta inclinada, ubicado a unha altura maior de 40 m, con medios manuais, e carga manual de cascallos sobre camión ou contenedor.
Demolición de aleiro de cuberta inclinada, ubicado a unha altura maior de 40 m, con medios manuais, sen afectar á estabilidade dos elementos construtivos contiguos. Ata p/p de desarmado dos elementos e corte das zonas deterioradas, limpeza, provisión, retirada e carga manual de cascallos sobre camión ou contedor.
Inclúe: Demolición dos elementos. Fragmentación dos entullos en pezas manexables. Retirada e acopio de entullos. Carga de entullos sobre camión ou contedor.
Criterio de medición de proxecto: Lonxitude medida segundo documentación gráfica de Proxecto.
Criterio de medición de obra: Medirase a lonxitude realmente demolida segundo especificacións do Proxecto.

| Código | Ud | Descrición | Rendemento | Prezo | Importe |
|---|---|---|---|---|---|
| mo018 | h | Oficial 1ª construcción. (man de obra) | 0.319 | 15.28 | 4.87 |
| mo104 | h | Peón ordinario construcción. (man de obra) | 0.319 | 13.97 | 4.46 |
| % | % | Costes directos complementarios | 2 % | 9.33 | 0.19 |
|  |  | Custos directos |  |  | 9.52 |
