# Demolición de estrutura metálica de cuberta inclinada a dúas augas, formada por entramado de cerchas e correas, con equipo de oxicorte, e carga manual de cascallos sobre camión ou contenedor

- Propiedade do arquivo: CYPE INGENIEROS, S.A.
- Formato: FIEBDC-3/2002
- Divisa: EUR
- Custos indirectos: 3.00 %
- Gastos xerais: 13.00 %
- Beneficio industrial: 6.00 %
- IVE: 16.00 %

## D Demolicións

### DQ Cubertas

#### DQT Inclinadas

**DQT010** m² Demolición de estrutura metálica de cuberta inclinada a dúas augas, formada por entramado de cerchas e correas, con equipo de oxicorte, e carga manual de cascallos sobre camión ou contenedor.
Demolición de estrutura metálica de cuberta inclinada a dúas augas, formada por entramado de cerchas e correas, con equipo de oxicorte, sen afectar á estabilidade dos elementos construtivos sobre os que se apoia. Ata p/p de limpeza, provisión, retirada e carga manual de cascallos sobre camión ou contedor.
Inclúe: Demolición do elemento. Fragmentación dos entullos en pezas manexables. Retirada e acopio de entullos. Carga de entullos sobre camión ou contedor.
Criterio de medición de proxecto: Superficie medida segundo documentación gráfica de Proxecto.
Criterio de medición de obra: Medirase a superficie realmente demolida segundo especificacións do Proxecto.

| Código | Ud | Descrición | Rendemento | Prezo | Importe |
|---|---|---|---|---|---|
| mq08sol010 | h | Equipo de oxicorte, con acetileno coma combustible e osíxeno coma comburente. (maquinaria) | 0.305 | 7.37 | 2.25 |
| mo017 | h | Oficial 1ª soldador. (man de obra) | 0.284 | 15.52 | 4.41 |
| mo104 | h | Peón ordinario construcción. (man de obra) | 1.419 | 13.97 | 19.82 |
| % | % | Costes directos complementarios | 2 % | 26.48 | 0.53 |
|  |  | Custos directos |  |  | 27.01 |
