# Desmontaxe con recuperación do material de placas de pedra natural suxeitas con ancoraxe mecánico de pletinas ocultas ó paramento de fachada, con medios manuais

- Propiedade do arquivo: CYPE INGENIEROS, S.A.
- Formato: FIEBDC-3/2002
- Divisa: EUR
- Custos indirectos: 3.00 %
- Gastos xerais: 13.00 %
- Beneficio industrial: 6.00 %
- IVE: 16.00 %

## D Demolicións

### DR Revestimentos

#### DRC Chapados

**DRC020** m² Desmontaxe con recuperación do material de placas de pedra natural suxeitas con ancoraxe mecánico de pletinas ocultas ó paramento de fachada, con medios manuais.
Desmontaxe de placas de pedra natural suxeitas con ancoraxe mecánico de pletinas ocultas ó paramento de fachada, con medios manuais e recuperación do material para a súa posterior ubicación noutro emprazamento, sendo a orde de execución do proceso inverso ó da súa instalación, sen afectar á estabilidade do sistema de ancoraxe. Ata p/p de limpeza, provisión, retirada e carga manual do material desmontado e dos restos de obra producidos durante os traballos, sobre camión ou contedor.
Inclúe: Desmontaxe das placas. Provisión dos materiais a reutilizar. Retirada e acopio de entullos. Limpeza dos restos de obra. Carga do material desmontado e restos de obra sobre camión ou contedor.
Criterio de medición de proxecto: Superficie medida segundo documentación gráfica de Proxecto.
Criterio de medición de obra: Medirase a superficie realmente desmontada segundo especificacións do Proxecto.

| Código | Ud | Descrición | Rendemento | Prezo | Importe |
|---|---|---|---|---|---|
| mo009 | h | Oficial 1ª montador. (man de obra) | 0.598 | 15.78 | 9.44 |
| mo075 | h | Axudante montador. (man de obra) | 0.598 | 14.65 | 8.76 |
| % | % | Costes directos complementarios | 2 % | 18.20 | 0.36 |
|  |  | Custos directos |  |  | 18.56 |
