# Levantado de revestimento de chanzo de cerámica, con medios manuais, e carga manual de cascallos sobre camión ou contenedor

- Propiedade do arquivo: CYPE INGENIEROS, S.A.
- Formato: FIEBDC-3/2002
- Divisa: EUR
- Custos indirectos: 3.00 %
- Gastos xerais: 13.00 %
- Beneficio industrial: 6.00 %
- IVE: 16.00 %

## D Demolicións

### DR Revestimentos

#### DRE Escaleiras

**DRE010** m Levantado de revestimento de chanzo de cerámica, con medios manuais, e carga manual de cascallos sobre camión ou contenedor.
Levantado de revestimento de chanzo de cerámica, con medios manuais, eliminándoo totalmente sen deteriorar a superficie do chanzo, que quedará ó descuberto e preparada para o seu posterior revestimento. Ata p/p de limpeza, provisión, retirada e carga manual de cascallos sobre camión ou contedor.
Inclúe: Levantado do revestimento. Retirada e acopio de entullos. Limpeza dos restos de obra. Carga de entullos sobre camión ou contedor.
Criterio de medición de proxecto: Lonxitude medida segundo documentación gráfica de Proxecto.
Criterio de medición de obra: Medirase a lonxitude realmente desmontada segundo especificacións do Proxecto.

| Código | Ud | Descrición | Rendemento | Prezo | Importe |
|---|---|---|---|---|---|
| mo104 | h | Peón ordinario construcción. (man de obra) | 0.399 | 13.97 | 5.57 |
| % | % | Costes directos complementarios | 2 % | 5.57 | 0.11 |
|  |  | Custos directos |  |  | 5.68 |
