# Levantado de rodapé cerámico e picado do material de agarre, con medios manuais e carga manual de cascallos sobre camión ou contenedor

- Propiedade do arquivo: CYPE INGENIEROS, S.A.
- Formato: FIEBDC-3/2002
- Divisa: EUR
- Custos indirectos: 3.00 %
- Gastos xerais: 13.00 %
- Beneficio industrial: 6.00 %
- IVE: 16.00 %

## D Demolicións

### DR Revestimentos

#### DRS Solos e pavimentos

**DRS021** m Levantado de rodapé cerámico e picado do material de agarre, con medios manuais e carga manual de cascallos sobre camión ou contenedor.
Levantado de rodapé cerámico e picado do material de agarre, con medios manuais, sen deteriorar os elementos construtivos contiguos. Ata p/p de limpeeza, provisión, retirada e carga manual de cascallos sobre camión ou contedor.
Inclúe: Levantado dos elementos. Retirada e acopio do material levantado. Limpeza dos restos de obra. Carga do material levantado e os restos de obra sobre camión ou contedor.
Criterio de medición de proxecto: Lonxitude medida segundo documentación gráfica de Proxecto.
Criterio de medición de obra: Medirase a lonxitude realmente desmontada segundo especificacións do Proxecto.

| Código | Ud | Descrición | Rendemento | Prezo | Importe |
|---|---|---|---|---|---|
| mo104 | h | Peón ordinario construcción. (man de obra) | 0.080 | 13.97 | 1.12 |
| % | % | Costes directos complementarios | 2 % | 1.12 | 0.02 |
|  |  | Custos directos |  |  | 1.14 |
