# Demolición de base para pavimento de morteiro autonivelante existente no interior do edificio

- Propiedade do arquivo: CYPE INGENIEROS, S.A.
- Formato: FIEBDC-3/2002
- Divisa: EUR
- Custos indirectos: 3.00 %
- Gastos xerais: 13.00 %
- Beneficio industrial: 6.00 %
- IVE: 16.00 %

## D Demolicións

### DR Revestimentos

#### DRS Solos e pavimentos

**DRS080** m² Demolición de base para pavimento de morteiro autonivelante existente no interior do edificio, de ata 8 cm de grosor, con martelo pneumático compresor, e carga manual de cascallos sobre camión ou contenedor.
Demolición de base para pavimento de morteiro autonivelante existente no interior do edificio, de ata 8 cm de grosor, con martelo pneumático compresor, sen deteriorar os elementos construtivos contiguos. Ata p/p de limpeza, provisión, retirada e carga manual de cascallos sobre camión ou contedor.
Inclúe: Demolición dos elementos. Retirada e acopio de entullos. Limpeza dos restos de obra. Carga de entullos sobre camión ou contedor.
Criterio de medición de proxecto: Superficie medida segundo documentación gráfica de Proxecto.
Criterio de medición de obra: Medirase a superficie realmente demolida segundo especificacións do Proxecto.

| Código | Ud | Descrición | Rendemento | Prezo | Importe |
|---|---|---|---|---|---|
| mq05mai030 | h | Martelo pneumático. (maquinaria) | 0.272 | 4.08 | 1.11 |
| mq05pdm010a | h | Compresor portátil eléctrico 2 m³/min de caudal. (maquinaria) | 0.136 | 3.81 | 0.52 |
| mo103 | h | Peón especializado construcción. (man de obra) | 0.263 | 14.47 | 3.81 |
| mo104 | h | Peón ordinario construcción. (man de obra) | 0.427 | 13.97 | 5.97 |
| % | % | Costes directos complementarios | 2 % | 11.41 | 0.23 |
|  |  | Custos directos |  |  | 11.64 |
