# Demolición de falso teito rexistrable de bandexas metálicas, con medios manuais e carga manual de cascallos sobre camión ou contenedor

- Propiedade do arquivo: CYPE INGENIEROS, S.A.
- Formato: FIEBDC-3/2002
- Divisa: EUR
- Custos indirectos: 3.00 %
- Gastos xerais: 13.00 %
- Beneficio industrial: 6.00 %
- IVE: 16.00 %

## D Demolicións

### DR Revestimentos

#### DRT Falsos teitos

**DRT040** m² Demolición de falso teito rexistrable de bandexas metálicas, con medios manuais e carga manual de cascallos sobre camión ou contenedor.
Demolición de falso teito rexistrable de bandexas metálicas, con medios manuais, sen deteriorar os elementos construtivos ós que se suxeta. Ata p/p de demolición de tirantes, perfilerías soporte e estruturas de suspensión, falsas vigas, tabicas, molduras, cornixas e remates, limpeza, provisión, retirada e carga manual de cascallos sobre camión ou contedor.
Inclúe: Demolición dos elementos. Fragmentación dos entullos en pezas manexables. Retirada e acopio de entullos. Limpeza dos restos de obra. Carga de entullos sobre camión ou contedor.
Criterio de medición de proxecto: Superficie medida segundo documentación gráfica de Proxecto.
Criterio de medición de obra: Medirase a superficie realmente demolida segundo especificacións do Proxecto.

| Código | Ud | Descrición | Rendemento | Prezo | Importe |
|---|---|---|---|---|---|
| mo104 | h | Peón ordinario construcción. (man de obra) | 0.412 | 13.97 | 5.76 |
| % | % | Costes directos complementarios | 2 % | 5.76 | 0.12 |
|  |  | Custos directos |  |  | 5.88 |
