# Reparación non estrutural en edificios e estruturas de formigón (coqueiras

- Propiedade do arquivo: CYPE INGENIEROS, S.A.
- Formato: FIEBDC-3/2002
- Divisa: EUR
- Custos indirectos: 3.00 %
- Gastos xerais: 13.00 %
- Beneficio industrial: 6.00 %
- IVE: 16.00 %

## E Estructuras

### EH Formigón armado

#### EHY Reparacións

**EHY031** m² Reparación non estrutural en edificios e estruturas de formigón (coqueiras, oquedades, niños de gravas, etc.) mediante aplicación manual de morteiro hidráulico, tixotrópico, de fraguado rápido (20 minutos), de clase R2 segundo UNE-EN 1504-3, en capa de 10 mm de grosor medio, acabado fratasado.
Aplicación manual de morteiro hidráulico, tixotrópico, de fraguado rápido (20 minutos), de clase R2 segundo UNE-EN 1504-3, en capa de 10 mm de grosor medio, para reparación non estrutural de edificios e estruturas de formigón (coqueiras, oquedades, niños de gravas, etc.). Incluso p/p de humectación previa da superficie de formigón, preparación da mistura, perfilado de aristas, acabado superficial fratasado con esponxa ou fratás e curado.
Inclúe: Humectación da superficie soporte. Preparación da mezcla. Aplicación do produto. Curado.
Criterio de medición de proxecto: Superficie medida segundo documentación gráfica de Proxecto.
Criterio de medición de obra: Medirase a superficie realmente executada segundo especificacións do Proxecto.

| Código | Ud | Descrición | Rendemento | Prezo | Importe |
|---|---|---|---|---|---|
| mt09reh095a | kg | Morteiro hidráulico, tixotrópico, de fraguado rápido (20 minutos), para reparación non estrutural do formigón, segundo requerimentos da norma UNE-EN 1504-3 para os morteiros da clase R2, cunha resistencia a compresión a 28 días maior de 40 N/mm². (material) | 18.000 | 1.23 | 22.14 |
| mo018 | h | Oficial 1ª construcción. (man de obra) | 0.556 | 15.28 | 8.50 |
| mo104 | h | Peón ordinario construcción. (man de obra) | 0.556 | 13.97 | 7.77 |
| % | % | Costes directos complementarios | 2 % | 38.41 | 0.77 |
|  |  | Custos directos |  |  | 39.18 |
