# Tratamento preventivo contra a couza en elementos de madeira, mediante a aplicación con brocha ou pincel de dúas mans, de 0,2 l/m² cada unha, de líquido protector anticouza

- Propiedade do arquivo: CYPE INGENIEROS, S.A.
- Formato: FIEBDC-3/2002
- Divisa: EUR
- Custos indirectos: 3.00 %
- Gastos xerais: 13.00 %
- Beneficio industrial: 6.00 %
- IVE: 16.00 %

## E Estructuras

### EM Madeira

#### EMK Preparación da superficie

**EMK020** m² Tratamento preventivo contra a couza en elementos de madeira, mediante a aplicación con brocha ou pincel de dúas mans, de 0,2 l/m² cada unha, de líquido protector anticouza.
Tratamento preventivo contra a couza en elementos de madeira, mediante a aplicación con brocha ou pincel de dúas mans, de 0,2 l/m² cada unha, de líquido protector anticouza. Ata p/p de eliminación previa dos materiais que recobren o elemento a tratar.
Inclúe: Protección dos elementos do contorno. Aplicación do tratamento con brocha.
Criterio de medición de proxecto: Superficie medida segundo documentación gráfica de Proxecto.
Criterio de medición de obra: Medirase a superficie realmente executada segundo especificacións do Proxecto.

| Código | Ud | Descrición | Rendemento | Prezo | Importe |
|---|---|---|---|---|---|
| mt27tlr030 | l | Líquido protector incoloro para tratamento anticouza de elementos de madeira, aplicable con brocha, pincel ou pistola, ou mediante inxección ou inmersión. (material) | 0.400 | 10.35 | 4.14 |
| mo036 | h | Oficial 1ª pintor. (man de obra) | 0.520 | 15.28 | 7.95 |
| % | % | Costes directos complementarios | 2 % | 12.09 | 0.24 |
|  |  | Custos directos |  |  | 12.33 |
