# Reixa de ventilación de lamas fixas de aceiro esmaltado

- Propiedade do arquivo: CYPE INGENIEROS, S.A.
- Formato: FIEBDC-3/2002
- Divisa: EUR
- Custos indirectos: 3.00 %
- Gastos xerais: 13.00 %
- Beneficio industrial: 6.00 %
- IVE: 16.00 %

## F Fachadas

### FC Carpintería exterior

#### FCA Aceiro

**FCA050** m² Reixa de ventilación de lamas fixas de aceiro esmaltado.
Subministración e montaee de reixa de ventilación de lamas fixas de aceiro esmaltado, con pregue sinxelo nos bordos. Incluso soportes do mesmo material, pestanas para ancoraxe ós paramentos, selado perimetral de xuntas por medio dun cordón de silicona neutra, accesorios e remates. Elaborada en taller, totalmente montada.
Inclúe: Marcado dos puntos de fixación. Colocación da rexilla. Selado de xuntas perimetrais. Axuste final.
Criterio de medición de proxecto: Superficie do oco a cerrar, medida segundo documentación gráfica de Proxecto.
Criterio de medición de obra: Medirase, con as dimensións do oco, a superficie realmente executada segundo especificacións do Proxecto.

| Código | Ud | Descrición | Rendemento | Prezo | Importe |
|---|---|---|---|---|---|
| mt26btr030b | m² | Celosía de lamas fixas de aceiro esmaltado, con plegadura sinxela nos bordes, ata p/p de soportes do mesmo material e patillas para ancoraxe a paramentos. (material) | 1.020 | 126.59 | 129.12 |
| mt15sja100 | Ude | Cartucho de masilla de silicona neutra. (material) | 0.035 | 3.13 | 0.11 |
| op00ato010 |  | Atornillador. | 1.000 | 0.00 | 0.00 |
| mo016 | h | Oficial 1ª cerraxeiro. (man de obra) | 0.125 | 15.52 | 1.94 |
| mo054 | h | Axudante cerraxeiro. (man de obra) | 0.250 | 14.70 | 3.68 |
| % | % | Costes directos complementarios | 2 % | 134.85 | 2.70 |
|  |  | Custos directos |  |  | 137.55 |
