# Cerramento de fachada formado por panel arquitectónico monocapa de formigón armado

- Propiedade do arquivo: CYPE INGENIEROS, S.A.
- Formato: FIEBDC-3/2002
- Divisa: EUR
- Custos indirectos: 3.00 %
- Gastos xerais: 13.00 %
- Beneficio industrial: 6.00 %
- IVE: 16.00 %

## F Fachadas

### FP Pesadas

#### FPH Paneis arquitectónicos de formigón

**FPH010** m² Cerramento de fachada formado por panel arquitectónico monocapa de formigón armado, de 10 cm de espesor, 3,3 m de anchura máxima, 20 m² de superficie máxima, resistencia á compresión > 25.000 kN/m² e resistencia á flexotracción > 4.000 kN/m², composto por cemento, áridos de granulometría seleccionada, malla electrosoldada e barras de reforzo de aceiro.
Subministración e montaxe de cerramento de fachada formado por panel arquitectónico monocapa de formigón armado, de 10 cm de espesor, 3,3 m de anchura máxima, 20 m² de superficie máxima, resistencia á compresión > 25.000 kN/m² e resistencia á flexotracción > 4.000 kN/m², composto por cemento, áridos de granulometría seleccionada, malla electrosoldada e barras de reforzo de aceiro, con inclusión ou delimitación de ocos. Incluso p/p de colocación en obra dos paneis con axuda de guindastre autopropulsado e apuntalamentos, pezas especiais e elementos metálicos para conexión entre paneis e entre paneis e elementos estructurais, limpeza e imprimación da xunta, e selado de xuntas no lado exterior con silicona neutra sobre cordón de espuma de polietileno expandido de cela pechada. Totalmente montados.
Inclúe: Todas. Replanteo de paneis e elementos de ancoraxe. Posicionado do panel no seu lugar de colocación. Aplomo e apuntalamento do panel. Execución de ancoraxes. Repaso de paneis. Selado de xuntas.
Criterio de medición de proxecto: Superficie medida segundo documentación gráfica de Proxecto, sen duplicar esquinas nin encontros, deducindo os ocos de superficie maior de 3 m².
Criterio de medición de obra: Medirase a superficie realmente executada segundo especificacións do Proxecto, sen duplicar esquinas nin encontros, deducindo os ocos de superficie maior de 3 m².

| Código | Ud | Descrición | Rendemento | Prezo | Importe |
|---|---|---|---|---|---|
| mt12phg010a | m² | Panel arquitectónico monocapa de formigón armado, de 10 cm de espesor, 3,3 m de anchura máxima, 20 m² de superficie máxima, resistencia á compresión > 25.000 kN/m² e resistencia á flexotracción > 4.000 kN/m², composto por cemento, áridos de granulometría seleccionada, malla electrosoldada e barras de reforzo de aceiro. (material) | 1.000 | 82.00 | 82.00 |
| mt12phg100 | Ude | Repercusión, por m² de fachada de panel arquitectónico de formigón armado, de pezas especiais e elementos metálicos para conexión entre paneis e entre paneis e elementos estructurais, limpeza e imprimación da xunta, e selado de xuntas no lado exterior con silicona neutra sobre cordón de espuma de polietileno expandido de cela pechada. (material) | 1.000 | 3.00 | 3.00 |
| mq07gte010c | h | Guindastre autopropulsado de brazo telescópico cunha capacidade de elevación de 30 t e 27 m de altura máxima de traballo. (maquinaria) | 0.112 | 67.00 | 7.50 |
| mo045 | h | Oficial 1ª montador de paneles prefabricados de hormigón. (man de obra) | 0.315 | 15.28 | 4.81 |
| mo088 | h | Axudante montador de paneles prefabricados de hormigón. (man de obra) | 0.315 | 14.65 | 4.61 |
| % | % | Costes directos complementarios | 2 % | 101.92 | 2.04 |
|  |  | Custos directos |  |  | 103.96 |
