# Vidro incolora, espesor 10 mm

- Propiedade do arquivo: CYPE INGENIEROS, S.A.
- Formato: FIEBDC-3/2002
- Divisa: EUR
- Custos indirectos: 3.00 %
- Gastos xerais: 13.00 %
- Beneficio industrial: 6.00 %
- IVE: 16.00 %

## F Fachadas

### FV Vidros

#### FVP Planos: lúas

**FVP010** m² Vidro incolora, espesor 10 mm.
Acristalamento con vidro incolora, de 10 mm de espesor, fixada sobre carpintería con acuñado mediante calzos de apoio perimetrais e laterais, selado en frío con silicona sintética incolora (non acrílica), compatible co material soporte. Incluso cortes do vidro e colocación de bordóns.
Inclúe: Todas. Limpeza de todo tipo de materias ou suciedade que pudiera terse depositado no interior dos perfís. Colocación, calzado, montaxe e axuste na carpintería. Selado final de estanqueidade.
Criterio de medición de proxecto: Superficie de carpintería a acristalar, segundo documentación gráfica de Proxecto, incluíndo en cada folla vidrieira as dimensións do bastidor.
Criterio de medición de obra: Medirase a superficie realmente executada segundo especificacións do Proxecto, sumando, para cada unha das pezas, a superficie resultante de redondear por exceso cada unha das súas arestas a múltiplos de 30 mm.

| Código | Ud | Descrición | Rendemento | Prezo | Importe |
|---|---|---|---|---|---|
| mt21vpi010e | m² | Lúa pulida incolora, 10 mm. Segundo UNE-EN 410 e UNE-EN 673. (material) | 1.006 | 34.98 | 35.19 |
| mt21vva010 | m | Sellado de juntas mediante la aplicación con pistola de silicona sintética incolora. (material) | 3.500 | 0.85 | 2.98 |
| mt21vva021 | Ude | Material auxiliar para a colocación de vidros. (material) | 1.000 | 1.26 | 1.26 |
| mo050 | h | Oficial 1ª cristaleiro. (man de obra) | 0.355 | 15.17 | 5.39 |
| mo101 | h | Axudante cristaleiro. (man de obra) | 0.355 | 14.85 | 5.27 |
| % | % | Costes directos complementarios | 2 % | 50.09 | 1.00 |
|  |  | Custos directos |  |  | 51.09 |
