# Batería recargable de chumbo-ácedo de 12 V e 7,2 Ah, de 150x94x65 mm

- Propiedade do arquivo: CYPE INGENIEROS, S.A.
- Formato: FIEBDC-3/2002
- Divisa: EUR
- Custos indirectos: 3.00 %
- Gastos xerais: 13.00 %
- Beneficio industrial: 6.00 %
- IVE: 16.00 %

## I Instalacións

### ID Seguridade

#### IDN Baterías

**IDN010** Ude Batería recargable de chumbo-ácedo de 12 V e 7,2 Ah, de 150x94x65 mm.
Subministración e colocación de batería recargable de chumbo-ácedo de 12 V e 7,2 Ah, de 150x94x65 mm. Totalmente montada, conexionada e probada.
Inclúe: Replanteo do emprazamento. Conexionado de cables.
Criterio de medición de proxecto: Número de unidades previstas, segundo documentación gráfica de Proxecto.
Criterio de medición de obra: Medirase o número de unidades realmente executadas segundo especificacións do Proxecto.

| Código | Ud | Descrición | Rendemento | Prezo | Importe |
|---|---|---|---|---|---|
| mt41ing120d | Ude | Batería recargable de chumbo-ácedo de 12 V e 7,2 Ah, de 150x94x65 mm. (material) | 1.000 | 21.21 | 21.21 |
| mo004 | h | Oficial 1ª instalador de redes y equipos de detección y seguridad. (man de obra) | 0.022 | 15.78 | 0.35 |
| mo096 | h | Axudante instalador de redes y equipos de detección y seguridad. (man de obra) | 0.022 | 14.62 | 0.32 |
| % | % | Costes directos complementarios | 2 % | 21.88 | 0.44 |
|  |  | Custos directos |  |  | 22.32 |
