# Tubería para instalación interior de fontanería, colocada superficialmente, formada por tubo de polietileno reticulado (PE-X), serie 5, de 16 mm de diámetro exterior, serie 5, PN=6 atm

- Propiedade do arquivo: CYPE INGENIEROS, S.A.
- Formato: FIEBDC-3/2002
- Divisa: EUR
- Custos indirectos: 3.00 %
- Gastos xerais: 13.00 %
- Beneficio industrial: 6.00 %
- IVE: 16.00 %

## I Instalacións

### IF Fontanería

#### IFI Instalación interior

**IFI005** m Tubería para instalación interior de fontanería, colocada superficialmente, formada por tubo de polietileno reticulado (PE-X), serie 5, de 16 mm de diámetro exterior, serie 5, PN=6 atm.
Subministración e montaxe de tubería para instalación interior, colocada superficialmente e fixada ó paramento, formada por tubo de polietileno reticulado (PE-X), serie 5, de 16 mm de diámetro exterior, serie 5, PN=6 atm e 1,8 mm de espesor. Ata p/p de material auxiliar para montaxe e suxeción á obra, accesorios e pezas especiais. Totalmente montada, conectada e probada pola empresa instaladora mediante as correspondentes probas de servizo (incluídas neste prezo).
Inclúe: Replanteo e trazado. Colocación e fixación de tubo e accesorios. Realización de probas de servizo.
Criterio de medición de proxecto: Lonxitude medida segundo documentación gráfica de Proxecto.
Criterio de medición de obra: Medirase a lonxitude realmente executada segundo especificacións do Proxecto.

| Código | Ud | Descrición | Rendemento | Prezo | Importe |
|---|---|---|---|---|---|
| mt37tpu400a | Ude | Material auxiliar para montaxe e suxección á obra de as tuberías de polietileno reticulado (PE-X), serie 5, de 16 mm de diámetro exterior. (material) | 1.000 | 0.08 | 0.08 |
| mt37tpu010ac | m | Tubo de polietileno reticulado (PE-X), serie 5, de 16 mm de diámetro exterior, serie 5, PN=6 atm e 1,8 mm de espesor, segundo UNE-EN ISO 15875-2, co prezo incrementado o 10% en concepto de accesorios e pezas especiais. (material) | 1.000 | 1.73 | 1.73 |
| op00ato010 |  | Atornillador. | 1.000 | 0.00 | 0.00 |
| op00mar010 |  | Martillo. | 1.000 | 0.00 | 0.00 |
| op00tal010 |  | Taladro. | 1.000 | 0.00 | 0.00 |
| mo006 | h | Oficial 1ª fontaneiro. (man de obra) | 0.033 | 15.78 | 0.52 |
| mo098 | h | Axudante fontaneiro. (man de obra) | 0.033 | 14.62 | 0.48 |
| % | % | Costes directos complementarios | 2 % | 2.81 | 0.06 |
|  |  | Custos directos |  |  | 2.87 |
