# Proxector orientable para carril electrificado trifásico, de 90x90x113 mm, para 1 lámpada halóxena QT 12 de 90 W

- Propiedade do arquivo: CYPE INGENIEROS, S.A.
- Formato: FIEBDC-3/2002
- Divisa: EUR
- Custos indirectos: 3.00 %
- Gastos xerais: 13.00 %
- Beneficio industrial: 6.00 %
- IVE: 16.00 %

## I Instalacións

### II Iluminación

#### III Interior

**III210** Ude Proxector orientable para carril electrificado trifásico, de 90x90x113 mm, para 1 lámpada halóxena QT 12 de 90 W.
Suministro e instalación de proxector orientable para carril electrificado trifásico, de 90x90x113 mm, para 1 lámpada halóxena QT 12 de 90 W; corpo de luminaria de aluminio inxectado, acabado branco mate; reflector de aluminio; óptica extensiva; balasto electrónico; protección IP 20 e illamento clase F. Ata lámparas, accesorios, suxeccións e material auxiliar. Totalmente montado, conexionado e comprobado.
Inclúe: Replanteo. Montaxe, fixación e nivelación. Conexionado. Colocación de lámpadas e accesorios.
Criterio de medición de proxecto: Número de unidades previstas, segundo documentación gráfica de Proxecto.
Criterio de medición de obra: Medirase o número de unidades realmente executadas segundo especificacións do Proxecto.

| Código | Ud | Descrición | Rendemento | Prezo | Importe |
|---|---|---|---|---|---|
| mt34ode570d | Ude | Proxector orientable para carril electrificado trifásico, de 90x90x113 mm, para 1 lámpada halóxena QT 12 de 90 W; corpo de luminaria de aluminio inxectado, acabado branco mate; reflector de aluminio; óptica extensiva; balasto electrónico; protección IP 20 e illamento clase F. (material) | 1.000 | 152.36 | 152.36 |
| mt34lha010h | Ude | Lámpada halóxena QT 12 de 90 W. (material) | 1.000 | 10.10 | 10.10 |
| mo001 | h | Oficial 1ª electricista. (man de obra) | 0.436 | 15.78 | 6.88 |
| mo093 | h | Axudante electricista. (man de obra) | 0.436 | 14.62 | 6.37 |
| % | % | Costes directos complementarios | 2 % | 175.71 | 3.51 |
|  |  | Custos directos |  |  | 179.22 |
