# Arqueta de paso en canalización externa soterrada, de 400x400x400 mm

- Propiedade do arquivo: CYPE INGENIEROS, S.A.
- Formato: FIEBDC-3/2002
- Divisa: EUR
- Custos indirectos: 3.00 %
- Gastos xerais: 13.00 %
- Beneficio industrial: 6.00 %
- IVE: 16.00 %

## I Instalacións

### IL Infraestructura de telecomunicacións

#### ILA Acometidas

**ILA030** Ude Arqueta de paso en canalización externa soterrada, de 400x400x400 mm.
Suministro e instalación de arqueta de paso en la canalización externa soterrada, de 400x400x400 mm de dimensións interiores, dotada de ganchos para tracción e equipada de cerco e tapa metálicos, colocada sobre soleira de formigón en masa HM-20/P/20/I de 10 cm de espesor. Ata p/p de vertido y compactación del hormigón para la formación de solera, embocadura de conductos, conexións e remates. Totalmente montada, sen incluir a excavación nin o recheno perimetral posterior.
Inclúe: Replanteo da arqueta. Eliminación das terras soltas do fondo da excavación. Verquido e compactación do formigón en formación de soleira. Montaxe das pezas prefabricadas. Conexionado de tubos da canalización. Colocación de accesorios.
Criterio de medición de proxecto: Número de unidades previstas, segundo documentación gráfica de Proxecto.
Criterio de medición de obra: Medirase o número de unidades realmente executadas segundo especificacións do Proxecto.

| Código | Ud | Descrición | Rendemento | Prezo | Importe |
|---|---|---|---|---|---|
| mt10hmf010Mp | m³ | Formigón HM-20/P/20/I, fabricado en central. (material) | 0.085 | 66.78 | 5.68 |
| mt40iar020a | Ude | Arqueta de rexistro de paso, en canalización externa soterrada en ICT de 400x400x400 mm de dimensiones interiores, dotada de ganchos para tracción e equipada de cerco e tapa metálicos. (material) | 1.000 | 63.75 | 63.75 |
| mt40www050 | Ude | Material auxiliar para infraestructura de telecomunicacións. (material) | 1.000 | 1.43 | 1.43 |
| au00auh040 |  | Vibrador de formigón, eléctrico. | 1.000 | 0.00 | 0.00 |
| mo018 | h | Oficial 1ª construcción. (man de obra) | 0.941 | 15.28 | 14.38 |
| mo072 | h | Axudante construcción. (man de obra) | 0.166 | 14.65 | 2.43 |
| % | % | Costes directos complementarios | 2 % | 87.67 | 1.75 |
|  |  | Custos directos |  |  | 89.42 |
