# Sombrerete cónico de chapa galvanizada, para conducto de saída de 100 mm de diámetro exterior, para ventilación natural

- Propiedade do arquivo: CYPE INGENIEROS, S.A.
- Formato: FIEBDC-3/2002
- Divisa: EUR
- Custos indirectos: 3.00 %
- Gastos xerais: 13.00 %
- Beneficio industrial: 6.00 %
- IVE: 16.00 %

## I Instalacións

### IS Salubridade

#### ISN Ventilación natural

**ISN040** Ude Sombrerete cónico de chapa galvanizada, para conducto de saída de 100 mm de diámetro exterior, para ventilación natural.
Subministración e montaxe de sombrerete cónico contra a choiva de chapa galvanizada, para conducto de saída de 100 mm de diámetro exterior e malla de protección contra a entrada de follas e paxaros, para ventilación natural. Ata p/p de elementos de ancoraxe e suxeición. Totalmente montado.
Inclúe: Replanteo. Fixación e colocación mediante elementos de ancoraxe.
Criterio de medición de proxecto: Número de unidades previstas, segundo documentación gráfica de Proxecto.
Criterio de medición de obra: Medirase o número de unidades realmente executadas segundo especificacións do Proxecto.

| Código | Ud | Descrición | Rendemento | Prezo | Importe |
|---|---|---|---|---|---|
| mt20cvc100a | Ude | Sombrerete cónico contra a choiva de chapa galvanizada, para conducto de saída de 100 mm de diámetro exterior e malla de protección contra a entrada de follas e paxaros. (material) | 1.000 | 68.62 | 68.62 |
| mo018 | h | Oficial 1ª construcción. (man de obra) | 0.152 | 15.28 | 2.32 |
| mo103 | h | Peón especializado construcción. (man de obra) | 0.076 | 14.47 | 1.10 |
| % | % | Costes directos complementarios | 2 % | 72.04 | 1.44 |
|  |  | Custos directos |  |  | 73.48 |
