# Trasdousado directo sobre partición interior

- Propiedade do arquivo: CYPE INGENIEROS, S.A.
- Formato: FIEBDC-3/2002
- Divisa: EUR
- Custos indirectos: 3.00 %
- Gastos xerais: 13.00 %
- Beneficio industrial: 6.00 %
- IVE: 16.00 %

## P Particións

### PT Tabiques

#### PTW Sistemas de trasdosados de placas

**PTW050** m² Trasdousado directo sobre partición interior, realizado cunha placa de xeso laminado A / UNE-EN 520 - 1200 / 2500 / 15 / bordo afiado, BA 15 "PLACO", recibida con pasta de agarre sobre o paramento vertical, cun grosor total de 35 mm.
Subministración e montaxe de trasdousado directo sobre partición interior, de 35 mm de grosor total, composto por unha placa de xeso laminado A / UNE-EN 520 - 1200 / 2500 / 15 / bordo afiado, BA 15 "PLACO", formada por un alma de xeso de orixe natural embutida e íntimamente ligada a dúas láminas de cartón forte, recibida directamente sobre o paramento con pasta de agarre MAP "PLACO". Ata p/p de replanteo da liña de paramento acabado, das zonas de paso e dos ocos; colocación sucesiva, para cada placa, das paladas de pasta de agarre no paramento soporte; corte das placas, colocación de calzos na zona inferior e colocación individual das placas mediante presión sobre as paladas; formación de xuntas de dilatación; tratamento das zonas de paso e ocos; execución de ángulos; tratamento de xuntas mediante pasta e cinta de xuntas; recibido das caixas para aloxamento de mecanismos eléctricos e de paso de instalacións, previo replanteo da súa ubicación nas placas e perforación das mesmas, e limpeza final. Totalmente terminado e listo para imprimar, pintar ou revestir.
Inclúe: Todas. Replanteo e trazado no forxado inferior e no superior da liña de paramento acabado. Colocación sucesiva no paramento das pelladas de pasta de agarre correspondentes a cada unha das placas. Colocación sucesiva e independente de cada unha das placas mediante paneado. Replanteo das caixas para aloxamento de mecanismos eléctricos e de paso de instalacións, e posterior perforación das placas. Tratamento das xuntas entre placas. Recibido das caixas para aloxamento de mecanismos eléctricos e de paso de instalacións.
Criterio de medición de proxecto: Superficie medida segundo documentación gráfica de Proxecto, sen duplicar esquinas nin encontros, seguindo os criterios de medición espostos na norma UNE 92305: para ocos de superficie maior ou igual a 5 m² e inferior ou igual a 8 m², deducirase a metade do oco e para ocos de superficie maior a 8 m², deducirase todo o oco.
Criterio de medición de obra: Medirase a superficie realmente executada segundo especificacións do Proxecto, sen duplicar esquinas nin encontros, seguindo os criterios de medición espostos na norma UNE 92305: para ocos de superficie maior ou igual a 5 m² e inferior ou igual a 8 m², deducirase a metade do oco e para ocos de superficie maior a 8 m², deducirase todo o oco.

| Código | Ud | Descrición | Rendemento | Prezo | Importe |
|---|---|---|---|---|---|
| mt12plm050a | kg | Pasta de agarre MAP "PLACO", segundo UNE-EN 14496. (material) | 4.800 | 0.58 | 2.78 |
| mt12plk010adi | m² | Placa de xeso laminado A / UNE-EN 520 - 1200 / 2500 / 15 / bordo afiado, BA 15 "PLACO", formada por un alma de xeso de orixe natural embutida e íntimamente ligada a dúas láminas de cartón forte. (material) | 1.050 | 5.45 | 5.72 |
| mt12plj010a | m | Cinta microperforada, "PLACO", para acabado de xuntas de placas de xeso laminado. (material) | 1.400 | 0.05 | 0.07 |
| mt12plm010a | kg | Pasta de secado en po, SN "PLACO", para o tratamento das xuntas das placas de xeso laminado. (material) | 0.330 | 1.05 | 0.35 |
| op00fre010 |  | Fresadora. | 1.000 | 0.00 | 0.00 |
| op00sie010 |  | Sierra de calar. | 1.000 | 0.00 | 0.00 |
| mo048 | h | Oficial 1ª montador de prefabricados interiores. (man de obra) | 0.226 | 15.28 | 3.45 |
| mo091 | h | Axudante montador de prefabricados interiores. (man de obra) | 0.226 | 14.65 | 3.31 |
| % | % | Costes directos complementarios | 2 % | 15.68 | 0.31 |
|  |  | Custos directos |  |  | 15.99 |
