# Folla de partición interior de 10 cm de espesor de fábrica

- Propiedade do arquivo: CYPE INGENIEROS, S.A.
- Formato: FIEBDC-3/2002
- Divisa: EUR
- Custos indirectos: 3.00 %
- Gastos xerais: 13.00 %
- Beneficio industrial: 6.00 %
- IVE: 16.00 %

## P Particións

### PT Tabiques

#### PTZ Folla para revestir

**PTZ020** m² Folla de partición interior de 10 cm de espesor de fábrica, de bloque oco de formigón, para revestir, cor gris, 40x20x10 cm, resistencia normalizada R10 (10 N/mm²), recibida con morteiro de cemento M-7,5.
Formación de folla de partición interior de 10 cm de espesor de fábrica, de bloque oco de formigón, para revestir, cor gris, 40x20x10 cm, resistencia normalizada R10 (10 N/mm²), recibida con morteiro de cemento M-7,5. Incluso p/p de aplomado e recibido de cercos e precercos, mermas e roturas.
Inclúe: Todas. Replanteo e trazado no forxado dos tabiques a realizar. Colocación e aplomado de miras de referencia. Colocación, aplomado e nivelación de cercos e precercos de portas e armarios. Tendido de fíos entre miras. Colocación das pezas por fiadas a nivel. Recibido á obra dos elementos de fixación de cercos e precercos.
Criterio de medición de proxecto: Superficie medida segundo documentación gráfica de Proxecto, sen duplicar esquinas nin encontros, deducindo os ocos de superficie maior de 3 m².
Criterio de medición de obra: Medirase a superficie realmente executada segundo especificacións do Proxecto, sen duplicar esquinas nin encontros, deducindo os ocos de superficie maior de 3 m².

| Código | Ud | Descrición | Rendemento | Prezo | Importe |
|---|---|---|---|---|---|
| mt02bhg010a | Ude | Bloque oco de formigón, para revestir, cor gris, 40x20x10 cm, resistencia normalizada R10 (10 N/mm²), ata p/p de pezas especiais: zunchos e medios. Segundo UNE-EN 771-3. (material) | 12.600 | 0.47 | 5.92 |
| mt09mor010d | m³ | Morteiro de cemento CEM II/B-P 32,5 N tipo M-7,5, confecionado na obra con 300 kg/m³ de cemento e unha proporción en volume 1/5. (material) | 0.007 | 122.30 | 0.86 |
| op00amo010 |  | Amoladora o radial. | 1.000 | 0.00 | 0.00 |
| mo019 | h | Oficial 1ª construcción en trabajos de albañilería. (man de obra) | 0.414 | 15.28 | 6.33 |
| mo105 | h | Peón ordinario construcción en trabajos de albañilería. (man de obra) | 0.207 | 13.97 | 2.89 |
| % | % | Costes directos complementarios | 2 % | 16.00 | 0.32 |
|  |  | Custos directos |  |  | 16.32 |
