# Apertura y tapado de rozas con morteiro de cemento M-5 en fabrica de ladrillo hueco, con medios manuais e carga manual de cascallos sobre camión ou contenedor

- Propiedade do arquivo: CYPE INGENIEROS, S.A.
- Formato: FIEBDC-3/2002
- Divisa: EUR
- Custos indirectos: 3.00 %
- Gastos xerais: 13.00 %
- Beneficio industrial: 6.00 %
- IVE: 16.00 %

## P Particións

### PY Axudas

#### PYT Apertura de rozas

**PYT010** m Apertura y tapado de rozas con morteiro de cemento M-5 en fabrica de ladrillo hueco, con medios manuais e carga manual de cascallos sobre camión ou contenedor.
Apertura y tapado de rozas con morteiro de cemento M-5 en fabrica de ladrillo hueco, con medios manuais sen afectar á estabilidade do elemento construtivo. Incluso p/p de preparación da zona de traballo e protección dos elementos do entorno que se deban manter, limpeza, acopio, retirada e carga manual de cascallos sobre camión ou contedor.
Inclúe: Preparación da zona de traballo. Replanteo. Ejecución manual de la roza. Tapado de las rozas. Retirada e acopio de entullos. Limpeza dos restos de obra. Carga de entullos sobre camión ou contedor.
Criterio de medición de proxecto: Lonxitude medida segundo documentación gráfica de Proxecto.
Criterio de medición de obra: Medirase a lonxitude realmente executada segundo especificacións do Proxecto.

| Código | Ud | Descrición | Rendemento | Prezo | Importe |
|---|---|---|---|---|---|
| mt09mor010c | m³ | Morteiro de cemento CEM II/B-P 32,5 N tipo M-5, confecionado na obra con 250 kg/m³ de cemento e unha proporción en volume 1/6. (material) | 0.005 | 115.30 | 0.58 |
| mo104 | h | Peón ordinario construcción. (man de obra) | 0.454 | 13.97 | 6.34 |
| % | % | Costes directos complementarios | 2 % | 6.92 | 0.14 |
|  |  | Custos directos |  |  | 7.06 |
