# Reconstrucción de limagoia deteriorado a unha altura de ata 20 m en cuberta inclinada de tellas

- Propiedade do arquivo: CYPE INGENIEROS, S.A.
- Formato: FIEBDC-3/2002
- Divisa: EUR
- Custos indirectos: 3.00 %
- Gastos xerais: 13.00 %
- Beneficio industrial: 6.00 %
- IVE: 16.00 %

## Q Cubertas

### QT Inclinadas

#### QTY Reparacións e reforzos

**QTY022** m Reconstrucción de limagoia deteriorado a unha altura de ata 20 m en cuberta inclinada de tellas, formada por 3 ud/m de tella cerámica curva, 40x19x16 cm, cor vermello e as restantes tellas recuperadas do aleiro, en bo estado de conservación, recibidas con morteiro de cemento M-2,5.
Reparación de limagoia a unha altura de ata 20 m en cuberta inclinada de tellas, eliminando as partes deterioradas e reconstruíndoa con 3 ud/m de tella cerámica curva, 40x19x16 cm, cor vermello e as restantes tellas recuperadas do aleiro, en bo estado de conservación, recibidas con morteiro de cemento M-2,5 confeccionado en obra. Ata p/p de preparación da zona de traballo e protección dos elementos do contorno que se deban manter, limpeza, provisión, retirada e carga de cascallos sobre camión ou colector.
Inclúe: Todas. Desmontaxe da limagoia deteriorada. Recuperación das tellas en bo estado de conservación. Limpeza e preparación da superficie. Colocación das tellas recibidas con morteiro.
Criterio de medición de proxecto: Lonxitude medida segundo documentación gráfica de Proxecto.
Criterio de medición de obra: Medirase a lonxitude realmente executada segundo especificacións do Proxecto.

| Código | Ud | Descrición | Rendemento | Prezo | Importe |
|---|---|---|---|---|---|
| mt13tac010a | Ude | Tella cerámica curva, 40x19x16 cm, cor vermello, segundo UNE-EN 1304. (material) | 3.000 | 0.25 | 0.75 |
| mt09mor010b | m³ | Morteiro de cemento CEM II/B-P 32,5 N tipo M-2,5, confecionado na obra con 200 kg/m³ de cemento e unha proporción en volume 1/8. (material) | 0.015 | 105.30 | 1.58 |
| mo018 | h | Oficial 1ª construcción. (man de obra) | 0.510 | 15.28 | 7.79 |
| mo104 | h | Peón ordinario construcción. (man de obra) | 0.510 | 13.97 | 7.12 |
| % | % | Costes directos complementarios | 2 % | 17.24 | 0.34 |
|  |  | Custos directos |  |  | 17.58 |
