# Alicatado con baldosas de gres porcelánico de grande formato

- Propiedade do arquivo: CYPE INGENIEROS, S.A.
- Formato: FIEBDC-3/2002
- Divisa: EUR
- Custos indirectos: 3.00 %
- Gastos xerais: 13.00 %
- Beneficio industrial: 6.00 %
- IVE: 16.00 %

## R Revestimentos

### RA Alicatados

#### RAG Cerámicos/Gres

**RAG042** m² Alicatado con baldosas de gres porcelánico de grande formato, Lámina Porcelánica Techlam® "LEVANTINA", de 3000x1000 mm e 3 mm de espesor, serie Basic, modelo Antracita, acabado brillo, colocadas sobre unha superficie soporte de placas de xeso laminado, en paramento interior, mediante adhesivo cementoso mellorado, C2, gris, morteiro de xuntas cementoso con resistencia elevada á abrasión e absorción de auga reducida, CG2, para xunta mínima (entre 1,5 e 3 mm), con a mesma tonalidade das pezas; cantoneiras de PVC.
Subministración e colocación de alicatado con baldosas de gres porcelánico de grande formato, Lámina Porcelánica Techlam® "LEVANTINA", de 3000x1000 mm e 3 mm de espesor, serie Basic, modelo Antracita, acabado brillo, recibidas con adhesivo cementoso mellorado, C2 sen ningunha característica adicional, cor gris, estendido con aplanadora sobre a superficie soporte, en paramento interior. Ata p/p de preparación da superficie soporte de placas de xeso laminado, planeamento, cortes, cantoneiras de PVC, crucetas de PVC, e xuntas; rexuntado con morteiro de xuntas cementoso con resistencia elevada á abrasión e absorción de auga reducida, CG2, para xunta mínima (entre 1,5 e 3 mm), con a mesma tonalidade das pezas; acabado e limpeza final.
Inclúe: Todas. Preparación da superficie soporte. Replanteo de niveis e disposición de baldosas. Colocación de mestras ou reglas. Preparación e aplicación do adhesivo. Formación de xuntas de movimento. Colocación das crucetas. Colocación das baldosas. Execución de esquinas. Rexuntado de baldosas. Acabado e limpeza final.
Criterio de medición de proxecto: Superficie medida segundo documentación gráfica de Proxecto, deducindo os ocos de superficie maior de 3 m². Non se incrementou a medición por roturas e recortes, xa que na descomposición considerouse un 5% máis de pezas.
Criterio de medición de obra: Medirase a superficie realmente executada segundo especificacións do Proxecto, deducindo os ocos de superficie maior de 3 m².

| Código | Ud | Descrición | Rendemento | Prezo | Importe |
|---|---|---|---|---|---|
| mt09mcr021m | kg | Adhesivo cementoso mellorado, C2, segundo UNE-EN 12004, cor gris. (material) | 6.000 | 0.41 | 2.46 |
| mt19awa010 | m | Cantonera de PVC en esquinas alicatadas. (material) | 0.500 | 1.32 | 0.66 |
| mt12pcl020aaab | m² | Baldosa de gres porcelánico de grande formato, Lámina Porcelánica Techlam® "LEVANTINA", de 3000x1000 mm e 3 mm de espesor, serie Basic, modelo Antracita, acabado brillo. (material) | 1.050 | 24.57 | 25.80 |
| mt18wwa080 | Ude | Cruceta de PVC. (material) | 3.333 | 0.02 | 0.07 |
| mt09mcr070a | kg | Morteiro de juntas cementoso con resistencia elevada á abrasión e absorción de auga reducida, CG2, para xunta aberta entre 3 e 15 mm, segundo UNE-EN 13888. (material) | 1.000 | 0.99 | 0.99 |
| op00sie030 |  | Sierra de disco de diamante, para mesa de trabajo, de corte húmedo. | 1.000 | 0.00 | 0.00 |
| op00amo010 |  | Amoladora o radial. | 1.000 | 0.00 | 0.00 |
| op00tal010 |  | Taladro. | 1.000 | 0.00 | 0.00 |
| mo022 | h | Oficial 1ª alicatador. (man de obra) | 0.606 | 15.28 | 9.26 |
| mo057 | h | Axudante alicatador. (man de obra) | 0.606 | 14.65 | 8.88 |
| % | % | Costes directos complementarios | 2 % | 48.12 | 0.96 |
|  |  | Custos directos |  |  | 49.08 |
