# Chapado en paramento vertical

- Propiedade do arquivo: CYPE INGENIEROS, S.A.
- Formato: FIEBDC-3/2002
- Divisa: EUR
- Custos indirectos: 3.00 %
- Gastos xerais: 13.00 %
- Beneficio industrial: 6.00 %
- IVE: 16.00 %

## R Revestimentos

### RC Chapados e aplacados

#### RCP Pedras naturais

**RCP015** m² Chapado en paramento vertical, ata 3 m de altura, con placas de granito Gris Quintana, acabado pulido, 40x40x2 cm, pegadas con adhesivo cementoso mellorado, C2 TE, con deslizamento reducido e tempo aberto ampliado; e rexuntado con morteiro de xuntas cementoso, CG1, para xunta mínima (entre 1,5 e 3 mm), con a mesma tonalidade das pezas.
Subministración e colocación de chapado en paramento vertical, ata 3 m de altura, con placas de granito Gris Quintana, acabado pulido, de 40x40x2 cm, pegadas ao paramento soporte con adhesivo cementoso mellorado, C2 TE, con deslizamento reducido e tempo aberto ampliado, gris. Rejuntado con morteiro de xuntas cementoso, CG1, para xunta mínima (entre 1,5 e 3 mm), con a mesma tonalidade das pezas. Incluso p/p de preparación previa das placas e o paramento soporte, formación de caixas, cortes, remates de cantos, realización de encontros con outros materiais, xuntas, crucetas de PVC e pezas especiais.
Inclúe: Todas. Replanteo das placas no paramento conforme ó despece indicado. Preparación da pedra natural e do paramento a revestir. Extendido da pasta adhesiva sobre o paramento. Colocación de placas por fiadas, dispoñendo crucetas de plástico nos vértices. Comprobación do aplomado, nivel e aliñación da fiada de placas. Colocación das seguintes fiadas. Rexuntado. Limpeza final do paramento.
Criterio de medición de proxecto: Superficie medida segundo documentación gráfica de Proxecto, deducindo os ocos de superficie maior de 1 m², engadindo a cambio a superficie da parte interior do oco, correspondente ó desenvolvemento de xambas e linteis. Non se incrementou a medición por roturas e recortes, xa que na descomposición considerouse un 5% máis de pezas.
Criterio de medición de obra: Medirase a superficie realmente executada segundo especificacións do Proxecto, deducindo os ocos de superficie maior de 1 m², engadindo a cambio a superficie da parte interior do oco, correspondente ó desenvolvemento de xambas e linteis.

| Código | Ud | Descrición | Rendemento | Prezo | Importe |
|---|---|---|---|---|---|
| mt18bgn010ab | m² | Placa de granito nacional, Gris Quintana, 40x40x2 cm, acabado pulido, segundo UNE-EN 1469. (material) | 1.050 | 47.50 | 49.88 |
| mt19paj010 | m² | Repercusión por ancoraxe mediante grapas de aceiro inoxidable de 5 mm, en chapado de paramentos con materiais pétreos. (material) | 1.000 | 2.94 | 2.94 |
| mt09mcr021q | kg | Adhesivo cementoso mellorado, C2 TE, con deslizamento reducido e tempo aberto ampliado, segundo UNE-EN 12004, cor gris. (material) | 2.500 | 0.60 | 1.50 |
| mt18wwa100b | Ude | Crucetas de PVC para separación entre 3 e 15 mm. (material) | 12.000 | 0.03 | 0.36 |
| mt09mcr060c | kg | Morteiro de juntas cementoso, CG1, para xunta mínima entre 1,5 e 3 mm, segundo UNE-EN 13888. (material) | 0.100 | 0.70 | 0.07 |
| op00sie030 |  | Sierra de disco de diamante, para mesa de trabajo, de corte húmedo. | 1.000 | 0.00 | 0.00 |
| op00tal010 |  | Taladro. | 1.000 | 0.00 | 0.00 |
| mo020 | h | Oficial 1ª colocador de piedra natural. (man de obra) | 0.970 | 15.28 | 14.82 |
| mo055 | h | Axudante colocador de piedra natural. (man de obra) | 0.970 | 14.65 | 14.21 |
| % | % | Costes directos complementarios | 2 % | 83.78 | 1.68 |
|  |  | Custos directos |  |  | 85.46 |
