# Remate de chanzo, mediante mamperlán de madeira de faia, de 1200 mm de lonxitude, fixado con adhesivo

- Propiedade do arquivo: CYPE INGENIEROS, S.A.
- Formato: FIEBDC-3/2002
- Divisa: EUR
- Custos indirectos: 3.00 %
- Gastos xerais: 13.00 %
- Beneficio industrial: 6.00 %
- IVE: 16.00 %

## R Revestimentos

### RE Escaleiras

#### REA Remates de chanzo

**REA100** Ude Remate de chanzo, mediante mamperlán de madeira de faia, de 1200 mm de lonxitude, fixado con adhesivo.
Formación de remate de chanzo, mediante mamperlán de 1200 mm de lonxitude, formado por perfil de aluminio, con revestimento de madeira de faia, de 65 mm de anchura e 33 mm de altura. Ata p/p de limpeza e preparación da superficie soporte, replanteo e fixación do perfil con adhesivo e resolución de encontros. Sen incluir o lixado da súa superficie e a posterior limpeza, a imprimación nin o vernizado.
Inclúe: Limpeza e preparación da superficie soporte. Replanteo. Corte, colocación e fixación do perfil. Resolución de encontros.
Criterio de medición de proxecto: Lonxitude medida segundo documentación gráfica de Proxecto.
Criterio de medición de obra: Medirase a lonxitude realmente executada segundo especificacións do Proxecto.

| Código | Ud | Descrición | Rendemento | Prezo | Importe |
|---|---|---|---|---|---|
| mt18rpe100d | Ude | Mamperlán de 1200 mm de lonxitude, formado por perfil de aluminio, con revestimento de madeira de faia, de 65 mm de anchura e 33 mm de altura. (material) | 1.000 | 21.50 | 21.50 |
| mo021 | h | Oficial 1ª solador. (man de obra) | 0.062 | 15.28 | 0.95 |
| % | % | Costes directos complementarios | 2 % | 22.45 | 0.45 |
|  |  | Custos directos |  |  | 22.90 |
