# Revestimento de paramentos exteriores de formigón con morteiro monocapa hidrófobo de red tridimensional

- Propiedade do arquivo: CYPE INGENIEROS, S.A.
- Formato: FIEBDC-3/2002
- Divisa: EUR
- Custos indirectos: 3.00 %
- Gastos xerais: 13.00 %
- Beneficio industrial: 6.00 %
- IVE: 16.00 %

## R Revestimentos

### RQ Sistemas monocapa industriais

#### RQO Morteiros monocapa

**RQO021** m² Revestimento de paramentos exteriores de formigón con morteiro monocapa hidrófobo de red tridimensional, para a impermeabilización e decoración de fachadas, acabado raspado, cor Marfil, espesor 12 mm, aplicado manualmente, armado e reforzado con malla antiálcalis nos cambios de material e nos frentes de forxado, aplicado sobre unha capa de morteiro ponte de unión, de 5 mm de espesor, en aqueles lugares da súa superficie onde presente deficiencias.
Formación en fachadas de revestimento continuo de 12 mm de espesura, impermeable á auga da choiva, con morteiro monocapa hidrófobo de red tridimensional, para a impermeabilización e decoración de fachadas, acabado raspado, cor Marfil, composto de cemento e cargas minerais, aditivado en masa con polímeros. Aplicado manualmente sobre unha superficie de formigón, previa aplicación dunha capa de morteiro ponte de unión, de 5 mm de espesor, onde se aprecien deficiencias de absorción ou porosidade (100% da superficie do paramento). Incluso p/p de preparación da superficie soporte, colocación de malla de fibra de vidro antiálcalis para reforzo de encontros entre materiais diferentes e nos frentes de forxado, nun 20% da superficie do paramento, formación de xuntas, recunchos, mestras, arestas, batentes, xambas, linteis, remates nos encontros con paramentos, revestimentos ou outros elementos recibidos na súa superficie.
Inclúe: Todas. Preparación da superficie soporte. Despece dos panos de traballo. Aristado e realización de xuntas. Aplicación do morteiro de unión entre o soporte e o morteiro monocapa. Colocación de malla para armar morteiro. Preparación do morteiro monocapa. Aplicación do morteiro monocapa. Regleado e alisado do revestimento. Acabado superficial. Repasos e limpeza final.
Criterio de medición de proxecto: Superficie medida segundo documentación gráfica de Proxecto, deducindo os ocos de superficie maior de 3 m² e incluíndo o desenvolvemento de as mochetas.
Criterio de medición de obra: Medirase a superficie realmente executada segundo especificacións do Proxecto, deducindo os ocos de superficie maior de 3 m² e incluíndo desenvolvemento das mochetas.

| Código | Ud | Descrición | Rendemento | Prezo | Importe |
|---|---|---|---|---|---|
| mt28pcs020a | kg | Morteiro ponte de unión de 5 mm de espesor, para morteiros monocapa sobre soportes de formigón liso e formigón celular. (material) | 7.500 | 0.27 | 2.03 |
| mt28mpl010cOa | kg | Morteiro monocapa hidrófobo de red tridimensional, para a impermeabilización e decoración de fachadas, acabado raspado, cor Marfil, composto de cemento e cargas minerais, aditivado en masa con polímeros. Segundo UNE-EN 998-1. (material) | 16.400 | 0.77 | 12.63 |
| mt28mon040a | m² | Malla de fibra de vidro, de 10x10 mm de luz, antiálcalis, de 200 a 250 g/m² de masa superficial e 750 a 900 micras de espesor, con 25 kp/cm² de resistencia a tracción, para armar morteiros monocapa. (material) | 0.210 | 2.41 | 0.51 |
| mt28mon030 | m | Xunquiño de PVC. (material) | 0.750 | 0.35 | 0.26 |
| mt28mon050 | m | Perfil de PVC ríxido para formación de arestas en revestimentos de morteiro monocapa. (material) | 1.250 | 0.37 | 0.46 |
| op00tal020 |  | Taladro con batidora. | 1.000 | 0.00 | 0.00 |
| mo037 | h | Oficial 1ª revocador. (man de obra) | 0.515 | 15.28 | 7.87 |
| mo102 | h | Peón especializado revocador. (man de obra) | 0.476 | 14.76 | 7.03 |
| % | % | Costes directos complementarios | 2 % | 30.79 | 0.62 |
|  |  | Custos directos |  |  | 31.41 |
