# Xogo de dous pasamáns de aceiro inoxidable para piscina

- Propiedade do arquivo: CYPE INGENIEROS, S.A.
- Formato: FIEBDC-3/2002
- Divisa: EUR
- Custos indirectos: 3.00 %
- Gastos xerais: 13.00 %
- Beneficio industrial: 6.00 %
- IVE: 16.00 %

## U Urbanización interior da parcela

### UP Piscinas

#### UPE Equipamentos

**UPE020** Ude Xogo de dous pasamáns de aceiro inoxidable para piscina.
Subministración e colocación de xogo de dous pasamáns para saída de piscina realizado con tubo de 43 mm de diámetro de aceiro inoxidable AISI-316 acabado pulido brillante, para empotrar. Incluso p/p de conexión a toma de terra independente con placa de aceiro galvanizado, cable de cobre de 35 mm2, unións mediante soldadura aluminotérmica, rexistro de comprobación e ponte de proba. Totalmente montado e comprobado.
Inclúe: Montaxe do punto de posta a terra. Colocación e fixación de accesorios e pezas especiais.
Criterio de medición de proxecto: Número de unidades previstas, segundo documentación gráfica de Proxecto.
Criterio de medición de obra: Medirase o número de unidades realmente executadas segundo especificacións do Proxecto.

| Código | Ud | Descrición | Rendemento | Prezo | Importe |
|---|---|---|---|---|---|
| mt35ttc010b | m | Conductor de cobre espido, de 35 mm². (material) | 6.000 | 2.81 | 16.86 |
| mt35tte030a | Ude | Placa de aceiro galvanizado para toma de terra, de 500x500x3 mm, con borne de unión. (material) | 1.000 | 32.50 | 32.50 |
| mt47pep020a | Ude | Xogo de dous pasamáns para saída de piscina realizados con tubo de 43 mm de diámetro de aceiro inoxidable AISI-316, acabado pulido brillante, para empotrar. (material) | 1.000 | 206.30 | 206.30 |
| mt09moe040 | Ude | Morteiro expansivo. (material) | 2.000 | 3.50 | 7.00 |
| mt35www020 | Ude | Material auxiliar para instalacións de toma de terra. (material) | 2.000 | 1.15 | 2.30 |
| mo001 | h | Oficial 1ª electricista. (man de obra) | 1.395 | 15.78 | 22.01 |
| mo093 | h | Axudante electricista. (man de obra) | 1.395 | 14.62 | 20.39 |
| mo018 | h | Oficial 1ª construcción. (man de obra) | 2.325 | 15.28 | 35.53 |
| mo082 | h | Axudante construcción de obra civil. (man de obra) | 2.325 | 14.65 | 34.06 |
| % | % | Costes directos complementarios | 2 % | 376.95 | 7.54 |
|  |  | Custos directos |  |  | 384.49 |
