# Demolición completa, elemento a elemento, de edificio illado

- Propiedade do arquivo: CYPE INGENIEROS, S.A.
- Formato: FIEBDC-3/2002
- Divisa: EUR
- Custos indirectos: 3.00 %
- Gastos xerais: 13.00 %
- Beneficio industrial: 6.00 %
- IVE: 16.00 %

## D Demolicións

### DC Demolición completa

#### DCE Edificio

**DCE010** Ude Demolición completa, elemento a elemento, de edificio illado.
Prezo: 13347.00
Demolición elemento a elemento dende a cuberta ata a cimentación de edificio de 900 m² de superficie total, illado, composto por 3 plantas sobre rasante cunha altura edificada de 9,5 m. O edificio presenta unha estrutura de fábrica e o seu estado de conservación é normal, á vista dos estudos previos realizados. Ata limpeza e retirada de cascallos ó vertedeiro.
Inclúe: Demolición elemento a elemento do edificio, co apuntalamento provisional que sexa necesario. Fragmentación dos entullos en pezas manexables. Limpeza final do solar. Retirada de entullos e carga sobre camión, previa clasificación dos mesmos. Transporte de entullos a vertedeiro autorizado.
Criterio de medición de proxecto: Número de unidades previstas, segundo documentación gráfica de Proxecto.
Criterio de medición de obra: Medirase o número de unidades realmente executadas segundo especificacións do Proxecto.

| Código | Ud | Descrición | Prezo |
|---|---|---|---|
| % | % | Costes directos complementarios | 0.00 |
