# Decoración de entrada a edificio de vivendas

- Propiedade do arquivo: CYPE INGENIEROS, S.A.
- Formato: FIEBDC-3/2002
- Divisa: EUR
- Custos indirectos: 3.00 %
- Gastos xerais: 13.00 %
- Beneficio industrial: 6.00 %
- IVE: 16.00 %

## S Sinalización e equipamiento

### SZ Zonas comúns

#### SZB Zaguáns

**SZB020** Ude Decoración de entrada a edificio de vivendas.
Prezo: 1200.00
Decoración de entrada a edificio de vivendas mediante a formación de revestimentos dos paramentos verticais. Incluso carpintería exterior en acceso a entrada. Características e calidades dos materiais a decidir pola Dirección de obra.
Inclúe: Marcado dos puntos de fixación. Colocación da carpintería. Selado de xuntas perimetrais. Axuste final. Preparación do paramento soporte a revestir. Execución do acabado superficial.
Criterio de medición de proxecto: Número de unidades previstas, segundo documentación gráfica de Proxecto.
Criterio de medición de obra: Medirase o número de unidades realmente executadas segundo especificacións do Proxecto.

| Código | Ud | Descrición | Prezo |
|---|---|---|---|
| % | % | Costes directos complementarios | 0.00 |
