# Recheo en trasdós de muro de formigón, con xabre natural calcario, e compactación ó 95% do Proctor Modificado mediante equipo manual con bandexa vibrante

- Propiedade do arquivo: CYPE INGENIEROS, S.A.
- Formato: FIEBDC-3/2002
- Divisa: EUR
- Custos indirectos: 3.00 %
- Gastos xerais: 13.00 %
- Beneficio industrial: 6.00 %
- IVE: 16.00 %

## A Acondicionamento do terreo

### AD Movemento de terras

#### ADR Recheos

**ADR020** m³ Recheo en trasdós de muro de formigón, con xabre natural calcario, e compactación ó 95% do Proctor Modificado mediante equipo manual con bandexa vibrante.
Formación de recheo con xabre natural calcario, en trasdós de muro de formigón; e compactación en camadas sucesivas de 30 cm de espesura máxima mediante equipo manual formado por bandexa vibrante, ata acadar unha densidade seca non inferior ó 95% da máxima obtida no ensaio Proctor Modificado, realizado segundo UNE 103501 (ensaio non incluído neste prezo). A carga, transporte e descarga a pé de escarpa dos áridos a utilizar nos traballos de recheo e humectación dos mesmos.
Inclúe: Transporte e descarga do material de recheo a pé de escarpa. Estendido do material de recheo en tongadas de espesor uniforme. Humectación ou desecación de cada camada. Compactación.
Criterio de medición de proxecto: Volumen medido sobre as seccións teóricas da excavación, segundo documentación gráfica de Proxecto.
Criterio de medición de obra: Medirase, en perfil compactado, o volumen realmente executado segundo especificacións do Proxecto, sen incluir os incrementos por excesos de excavación non autorizados.

| Código | Ud | Descrición | Rendemento | Prezo | Importe |
|---|---|---|---|---|---|
| mt01zah010a | t | Zahorra granular ou natural, canteira caliza. (material) | 2.200 | 8.66 | 19.05 |
| mq04dua020b | h | Dumper de descarga frontal de 2 t de carga útil, con mecanismo hidráulico. (maquinaria) | 0.060 | 9.25 | 0.56 |
| mq02rod010d | h | Bandexa vibrante de 300 kg, anchura de traballo 70 cm, reversible. (maquinaria) | 0.091 | 6.38 | 0.58 |
| mq02cia020 | h | Camión con cuba de auga. (maquinaria) | 0.006 | 35.98 | 0.22 |
| mo104 | h | Peón ordinario construcción. (man de obra) | 0.159 | 13.97 | 2.22 |
| % | % | Costes directos complementarios | 2 % | 22.63 | 0.45 |
|  |  | Custos directos |  |  | 23.08 |
