# Soleira ventilada de formigón armado de 20+4 cm de canto

- Propiedade do arquivo: CYPE INGENIEROS, S.A.
- Formato: FIEBDC-3/2002
- Divisa: EUR
- Custos indirectos: 3.00 %
- Gastos xerais: 13.00 %
- Beneficio industrial: 6.00 %
- IVE: 16.00 %

## A Acondicionamento do terreo

### AN Nivelación

#### ANS Soleiras

**ANS020** m² Soleira ventilada de formigón armado de 20+4 cm de canto, con sistema de encofrado perdido de polipropileno reciclado, realizada con formigón HA-25/B/12/IIa fabricado en central, e verquido con cubilote, e malla electrosoldada ME 15x15 Ø 5-5 B 500 T 6x2,20 UNE-EN 10080 sobre separadores homologados, en capa de compresión de 4 cm de espesor.
Formación de soleira ventilada de formigón armado de 20+4 cm de canto, con sistema de encofrado perdido de polipropileno reciclado, realizada con formigón HA-25/B/12/IIa fabricado en central, e verquido con cubilote, e malla electrosoldada ME 15x15 Ø 5-5 B 500 T 6x2,20 UNE-EN 10080 como armadura de reparto, colocada sobre separadores homologados en capa de compresión de 4 cm de espesor; todo apoiado sobre base de formigón de limpeza (non incluida neste prezo). Ata cortes de piezas, realización de buraco para o paso de tubos de ventilación, canalizacións e tubaxes das instalacións, ejecución de juntas de contorno con panel de poliestireno expandido de 2 cm de espesor e emboquillado ou conexión dos elementos exteriores (cercos de arquetas, sumidoiros, botes sifónicos, etc.) das redes de instalacións executadas baixo a soleira.
Inclúe: Replanteo das pezas. Colocación e montaxe das pezas. Realización dos orificios de paso. Colocación dos elementos para paso de instalacións. Colocación da de la malla electrosoldada. Vertido e compactación do formigón. Regleado e nivelación da capa de compresión. Curado do formigón.
Criterio de medición de proxecto: Superficie medida segundo documentación gráfica de Proxecto.
Criterio de medición de obra: Medirase a superficie realmente executada segundo especificacións do Proxecto, sen deducir a superficie ocupada por os pilares situados dentro do seu perímetro.

| Código | Ud | Descrición | Rendemento | Prezo | Importe |
|---|---|---|---|---|---|
| mt07cid010aj | m² | Módulos de polipropileno reciclado, para soleras y forjados sanitarios ventilados, de 50x50x20 cm, para sistema de encofrado perdido. (material) | 1.050 | 9.64 | 10.12 |
| mt07ame010b | m² | Malla electrosoldada ME 15x15 Ø 5-5 B 500 T 6x2,20 UNE-EN 10080. (material) | 1.100 | 1.98 | 2.18 |
| mt10haf010nba | m³ | Formigón HA-25/B/12/IIa, fabricado en central. (material) | 0.077 | 76.20 | 5.87 |
| mt07aco020g | Ude | Separador homologado para nervios "in situ" en forxados unidireccionais. (material) | 3.000 | 0.06 | 0.18 |
| mt16pea020b | m² | Panel ríxido de poliestireno expandido, segundo UNE-EN 13163, mecanizado lateral recto, de 20 mm de espesor, resistencia térmica 0,55 m²K/W, conductividade térmica 0,036 W/(mK), para xunta de dilatación. (material) | 0.050 | 1.34 | 0.07 |
| mq06vib020 | h | Regla vibrante de 3 m. (maquinaria) | 0.082 | 4.66 | 0.38 |
| op00sie010 |  | Sierra de calar. | 1.000 | 0.00 | 0.00 |
| op00amo010 |  | Amoladora o radial. | 1.000 | 0.00 | 0.00 |
| au00auh010 |  | Cubilote. | 1.000 | 0.00 | 0.00 |
| au00auh040 |  | Vibrador de formigón, eléctrico. | 1.000 | 0.00 | 0.00 |
| mo018 | h | Oficial 1ª construcción. (man de obra) | 0.084 | 15.28 | 1.28 |
| mo072 | h | Axudante construcción. (man de obra) | 0.079 | 14.65 | 1.16 |
| mo104 | h | Peón ordinario construcción. (man de obra) | 0.084 | 13.97 | 1.17 |
| % | % | Costes directos complementarios | 2 % | 22.41 | 0.45 |
|  |  | Custos directos |  |  | 22.86 |
