# Micropilote "PANTALLAX" para cimentación

- Propiedade do arquivo: CYPE INGENIEROS, S.A.
- Formato: FIEBDC-3/2002
- Divisa: EUR
- Custos indirectos: 3.00 %
- Gastos xerais: 13.00 %
- Beneficio industrial: 6.00 %
- IVE: 16.00 %

## C Cimentacións

### CP Profundas

#### CPM Micropilotes

**CPM020** m Micropilote "PANTALLAX" para cimentación, de ata 15 m de lonxitude, 114,3 mm de diámetro nominal, composto de armadura tubular con rosca, de aceiro EN ISO 11960 N-80, con límite elástico 562 N/mm², de 60,3 mm de diámetro exterior e 5,5 mm de espesor, e calea de cemento CEM I 42,5N, cunha relación auga/cemento de 0,4 dosificada en peso, verquida polo interior da armadura mediante sistema de inxección única global (IU).
Micropilote "PANTALLAX" para cimentación, de ata 15 m de lonxitude, 114,3 mm de diámetro nominal, composto de armadura tubular con rosca, de aceiro EN ISO 11960 N-80, con límite elástico 562 N/mm², de 60,3 mm de diámetro exterior e 5,5 mm de espesor, e calea de cemento CEM I 42,5N, cunha relación auga/cemento de 0,4 dosificada en peso, verquida polo interior da armadura mediante sistema de inxección única global (IU). Incluso p/p de desprazamento do personal especializado e traslado entre diferentes emprazamentos dentro da mesma obra, limpeza e recollida dos restos de calea sobrantes e outros desperdicios producidos durante os traballos, e carga a camión ou contenedor.
Inclúe: Limpeza e preparación do entorno afectado. Replanteo. Perforación do terreo. Colocación da armadura tubular. Inxección da lechada de cemento.
Criterio de medición de proxecto: Lonxitude medida segundo documentación gráfica de Proxecto, incrementada nun metro por a formación do bulbo.
Criterio de medición de obra: Medirase a lonxitude, tomada no terreo antes de formigonar, do pilote realmente executado segundo especificacións do Proxecto, dende a punta ata a cara inferior do encepado, sen incluir o exceso de formigón consumido sobre o volumen teórico correspondente ó diámetro nominal do pilote.

| Código | Ud | Descrición | Rendemento | Prezo | Importe |
|---|---|---|---|---|---|
| mt07mpi020a | m | Perfil tubular con rosca, para armar micropilotes, de 60,3 mm de diámetro exterior e 5,5 mm de espesor, de aceiro EN ISO 11960 N-80, con límite elástico 562 N/mm² e carga de rotura 690 N/mm². (material) | 1.020 | 9.90 | 10.10 |
| mt08cem010c | kg | Cemento Portland CEM I 42,5 N, en sacos, segundo UNE-EN 197-1. (material) | 25.000 | 0.11 | 2.75 |
| mt08aaa010a | m³ | Auga. (material) | 0.010 | 1.15 | 0.01 |
| mq03pva020b | h | Equipo para inxeccións profundas, "PANTALLAX", con bomba de baixa presión e carro de perforación. (maquinaria) | 0.136 | 272.17 | 37.02 |
| mo040 | h | Oficial 1ª estructurista. (man de obra) | 0.295 | 15.28 | 4.51 |
| mo083 | h | Axudante estructurista. (man de obra) | 0.443 | 14.65 | 6.49 |
| % | % | Costes directos complementarios | 2 % | 60.88 | 1.22 |
|  |  | Custos directos |  |  | 62.10 |
