# Descabezado de pilote prefabricado de formigón armado, de 35 cm de diámetro, con compresor con martelo pneumático e carga mecánica de cascallos sobre camión ou contedor

- Propiedade do arquivo: CYPE INGENIEROS, S.A.
- Formato: FIEBDC-3/2002
- Divisa: EUR
- Custos indirectos: 3.00 %
- Gastos xerais: 13.00 %
- Beneficio industrial: 6.00 %
- IVE: 16.00 %

## C Cimentacións

### CP Profundas

#### CPP Pilotes prefabricados

**CPP090** m Descabezado de pilote prefabricado de formigón armado, de 35 cm de diámetro, con compresor con martelo pneumático e carga mecánica de cascallos sobre camión ou contedor.
Descabezado de pilote prefabricado de formigón armado, de 35 cm de diámetro, mediante a limpeza e eliminación do formigón de cabeza do pilote que poidese quedar resentido polo golpeo da maza e non reúna as características mecánicas necesarias, con compresor con martelo pneumático. Incluso doblado de las armaduras, limpeza e carga mecánica dos escombros procedentes do descabezado sobre camión ou contedor.
Inclúe: Descabezado. Dobrado de armaduras. Limpeza e carga mecánica dos cascallos procedentes do descabezado sobre camión ou contedor.
Criterio de medición de proxecto: Lonxitude medida segundo documentación gráfica de Proxecto, considerando unha altura dun metro en cada un dos pilotes.
Criterio de medición de obra: Medirase a lonxitude realmente executada segundo especificacións do Proxecto.

| Código | Ud | Descrición | Rendemento | Prezo | Importe |
|---|---|---|---|---|---|
| mq05pdm010c | h | Compresor portátil eléctrico 9 m³/min de caudal. (maquinaria) | 0.229 | 12.23 | 2.80 |
| mq05mai030 | h | Martelo pneumático. (maquinaria) | 0.459 | 4.07 | 1.87 |
| mq01exn010 | h | Miniretroescavadora sobre neumáticos 52 CV. (maquinaria) | 0.006 | 41.01 | 0.25 |
| mo103 | h | Peón especializado construcción. (man de obra) | 0.566 | 14.47 | 8.19 |
| mo104 | h | Peón ordinario construcción. (man de obra) | 0.148 | 13.97 | 2.07 |
| % | % | Costes directos complementarios | 2 % | 15.18 | 0.30 |
|  |  | Custos directos |  |  | 15.48 |
