# Cargadeiro de perfil de aceiro S275JR, laminado en quente, formado por peza simple da serie IPN 80, galvanizado en quente, para formación de lintel

- Propiedade do arquivo: CYPE INGENIEROS, S.A.
- Formato: FIEBDC-3/2002
- Divisa: EUR
- Custos indirectos: 3.00 %
- Gastos xerais: 13.00 %
- Beneficio industrial: 6.00 %
- IVE: 16.00 %

## E Estructuras

### EA Aceiro

#### EAC Cargadeiros

**EAC010** m Cargadeiro de perfil de aceiro S275JR, laminado en quente, formado por peza simple da serie IPN 80, galvanizado en quente, para formación de lintel.
Subministración e montaxe de cargadeiro de perfil de aceiro UNE-EN 10025 S275JR, laminado en quente, composto por peza simple da serie IPN 80, acabado galvanizado en quente cortado a medida e colocado en obra sobre pletinas de apoio, para formación de lintel. Incluso p/p de preparación en taller de superficies en grao SA 2 1/2 segundo UNE-EN ISO 8501-1, preparación de bordes, pletinas galvanizadas en quente, colocadas sobre as xambas do oco para apoio do cargadeiro e reparación en obra de cantos retoques e/ou desperfectos se orixinen por razóns de transporte, manipulación ou montaxe, co mesmo grao de preparación de superficies e acabado.
Inclúe: Limpeza e preparación do plano de apoio. Replanteo e marcado de eixos. Colocación e fixación provisional de cargadoiros. Aplomado e nivelación. Reparación de defectos superficiais.
Criterio de medición de proxecto: Lonxitue medida a eixos, segundo documentación gráfica de Proxecto.
Criterio de medición de obra: Medirase, a eixos, a lonxitude realmente executada segundo especificacións do Proxecto.

| Código | Ud | Descrición | Rendemento | Prezo | Importe |
|---|---|---|---|---|---|
| mt07ala110ab | m | Perfil de aceiro UNE-EN 10025 S275JR, serie IPN 80, laminado en quente, con recubrimento galvanizado, para aplicacións estructurais. Elaborado en taller e colocado en obra. (material) | 1.000 | 10.08 | 10.08 |
| mt07ala011b | kg | Pletina de aceiro laminado UNE-EN 10025 S275JR, en perfil plano laminado en quente, para aplicacións estructurais. (material) | 0.400 | 1.68 | 0.67 |
| op00cor020 |  | Cortadora manual de metal, de disco. | 1.000 | 0.00 | 0.00 |
| mo018 | h | Oficial 1ª construcción. (man de obra) | 0.088 | 15.28 | 1.34 |
| mo104 | h | Peón ordinario construcción. (man de obra) | 0.088 | 13.97 | 1.23 |
| % | % | Costes directos complementarios | 2 % | 13.32 | 0.27 |
|  |  | Custos directos |  |  | 13.59 |
