# Aceiro S355JR en vigas, con pezas simples de perfís laminados en quente das series IPN, IPE, UPN, HEA, HEB ou HEM con unións soldadas

- Propiedade do arquivo: CYPE INGENIEROS, S.A.
- Formato: FIEBDC-3/2002
- Divisa: EUR
- Custos indirectos: 3.00 %
- Gastos xerais: 13.00 %
- Beneficio industrial: 6.00 %
- IVE: 16.00 %

## E Estructuras

### EA Aceiro

#### EAV Vigas

**EAV010** kg Aceiro S355JR en vigas, con pezas simples de perfís laminados en quente das series IPN, IPE, UPN, HEA, HEB ou HEM con unións soldadas.
Subministración e montaxe de aceiro laminado UNE-EN 10025 S355JR, en perfís laminados en quente, pezas simples das series IPN, IPE, UPN, HEA, HEB ou HEM, para trabes e correas, mediante unións soldadas. Traballado e montado en taller, con preparación de superficies en grao SA21/2 segundo UNE-EN ISO 8501-1 e aplicación posterior de dúas mans de imprimación cunha espesura mínima de película seca de 30 micras por man, agás na zona en que deban realizarse soldaduras en obra, nunha distancia de 100 mm a partir do bordo da soldadura. Incluso p/p de preparación de bordos, soldaduras, cortes, pezas especiais, despuntes e reparación en obra de cantos retoques e/ou daños orixínense por razóns de transporte, manipulación ou montaxe, co mesmo grao de preparación de superficies e imprimación.
Inclúe: Todas. Limpeza e preparación do plano de apoio. Replanteo e marcado dos eixos. Colocación e fixación provisional da viga. Aplomado e nivelación. Ejecución das unións. Reparación de defectos superficiais.
Criterio de medición de proxecto: Peso nominal medido segundo documentación gráfica de Proxecto.
Criterio de medición de obra: Determinarase, a partir do peso obtido en báscula oficial das unidades chegadas á obra, o peso das unidades realmente executadas segundo especificacións do Proxecto.

| Código | Ud | Descrición | Rendemento | Prezo | Importe |
|---|---|---|---|---|---|
| mt07ala010o | kg | Aceiro laminado UNE-EN 10025 S355JR, en perfís laminados en quente, pezas simples, para aplicacións estructurais. (material) | 1.050 | 1.03 | 1.08 |
| mt27pfi010 | l | Imprimación de secado rápido, formulada con resinas alquídicas modificadas e fosfato de zinc. (material) | 0.050 | 4.80 | 0.24 |
| mq08sol020 | h | Equipo e elementos auxiliares para soldaxe eléctrica. (maquinaria) | 0.015 | 3.09 | 0.05 |
| op00cor020 |  | Cortadora manual de metal, de disco. | 1.000 | 0.00 | 0.00 |
| mo042 | h | Oficial 1ª montador de estructura metálica. (man de obra) | 0.020 | 15.28 | 0.31 |
| mo085 | h | Axudante montador de estructura metálica. (man de obra) | 0.020 | 14.65 | 0.29 |
| % | % | Costes directos complementarios | 2 % | 1.97 | 0.04 |
|  |  | Custos directos |  |  | 2.01 |
