# Muro de cachotaría concertada a unha cara vista de pedra granítica, colocada con morteiro

- Propiedade do arquivo: CYPE INGENIEROS, S.A.
- Formato: FIEBDC-3/2002
- Divisa: EUR
- Custos indirectos: 3.00 %
- Gastos xerais: 13.00 %
- Beneficio industrial: 6.00 %
- IVE: 16.00 %

## E Estructuras

### EC Cantería

#### ECM Muros

**ECM010** m³ Muro de cachotaría concertada a unha cara vista de pedra granítica, colocada con morteiro.
Execución de muro de carga de cachotaría concertada a unha cara vista, fabricada con cachotes de pedra granítica, coas caras de xunta e de paramento labradas en forma poligonal, colocados con morteiro de cemento M-5 e recheando as xuntas con morteiro fino, en muros de espesura variable, ata 50 cm. Ata preparación de pedras, asento, xuntas de fábrica, elementos para asegurar a trabazón do muro na súa lonxitude, ángulos, esquinas, recibido e rexuntado.
Inclúe: Replanteo do muro. Colocación e aplomado de miras de referencia. Tendido de fíos entre miras. Limpeza e humectación do leito da primeira fiada. Colocación dos cachotes sobre a capa de morteiro. Tanteo con regla e plomada, rectificando a súa posición mediante golpeo. Refino, rexuntado e reafundido con ferro. Limpeza do paramento.
Criterio de medición de proxecto: Volumen medido segundo documentación gráfica de Proxecto, deducindo todos os ocos, sexa cal fose a súa superficie, ó non considerar a execución de dinteis, xambas, verteaugas, albardillas nin cornixas.
Criterio de medición de obra: Medirase o volumen realmente executado segundo especificacións do Proxecto, deducindo todos os ocos, sea cal fose a súa superficie, xa que non inclúe a execución de dinteis, xambas, verteaugass, albardillas nin cornisas.

| Código | Ud | Descrición | Rendemento | Prezo | Importe |
|---|---|---|---|---|---|
| mt09mor010c | m³ | Morteiro de cemento CEM II/B-P 32,5 N tipo M-5, confecionado na obra con 250 kg/m³ de cemento e unha proporción en volume 1/6. (material) | 0.300 | 115.30 | 34.59 |
| mt06mac010c | m³ | Pedra granítica concertada para mampostería, formada por mampuestos coas súas caras labradas en forma poligonal máis ou menos regular, para que se asenten sobre superficies sensiblemente planas. (material) | 1.150 | 231.57 | 266.31 |
| mo020 | h | Oficial 1ª colocador de piedra natural. (man de obra) | 6.892 | 15.28 | 105.31 |
| mo055 | h | Axudante colocador de piedra natural. (man de obra) | 6.892 | 14.65 | 100.97 |
| % | % | Costes directos complementarios | 2 % | 507.18 | 10.14 |
|  |  | Custos directos |  |  | 517.32 |
