# Muro de perpiaños de pedra granítica tipo Gris Mondariz, de 45 cm de alto, 20 cm de groso e 75 cm de lonxitude, con acabado rústico na cara vista e cantos sen labrar

- Propiedade do arquivo: CYPE INGENIEROS, S.A.
- Formato: FIEBDC-3/2002
- Divisa: EUR
- Custos indirectos: 3.00 %
- Gastos xerais: 13.00 %
- Beneficio industrial: 6.00 %
- IVE: 16.00 %

## E Estructuras

### EC Cantería

#### ECM Muros

**ECM030** m² Muro de perpiaños de pedra granítica tipo Gris Mondariz, de 45 cm de alto, 20 cm de groso e 75 cm de lonxitude, con acabado rústico na cara vista e cantos sen labrar.
Execución de muro de carga fabricado con perpiaños de pedra granítica tipo Gris Mondariz, de 45 cm de alto, 20 cm de groso e 75 cm de lonxitude, con acabado rústico na cara vista, acabado aserrado no resto de caras, cantos sen labrar, sentados a xunta atopada sobre leito de morteiro de cemento de consistencia plástica M-15. Incluso p/p de pezas rebaixadas para apoio de zunchos, preparación, nivelado e aplomado de pedras, formación de encintados, dinteis, xambas, verteaugas e encontros, asento, rexuntado e limpeza.
Inclúe: Replanteo dos muros a realizar. Colocación e aplomado de miras de referencia. Tendido de fíos entre miras. Limpeza e humectación do leito da primeira fiada. Extendido de morteiro e colocación de cuñas. Colocación de perpiaños. Tanteo con regla, nivel e plomada, rectificando a súa posición mediante golpeo. Formación e acabado de xuntas. Limpeza do paramento.
Criterio de medición de proxecto: Superficie medida segundo documentación gráfica de Proxecto, deducindo os ocos de superficie maior de 3 m².
Criterio de medición de obra: Medirase a superficie realmente executada segundo especificacións do Proxecto, deducindo os ocos de superficie maior de 3 m².

| Código | Ud | Descrición | Rendemento | Prezo | Importe |
|---|---|---|---|---|---|
| mt06per010ara | m² | Perpiaño de granito Gris Mondariz de 75x45x20 cm, acabado rústico na cara vista e aserrado no resto de caras, cos cantos sen labrar. (material) | 1.000 | 94.04 | 94.04 |
| mt09mor010f | m³ | Morteiro de cemento CEM II/B-P 32,5 N tipo M-15, confecionado na obra con 450 kg/m³ de cemento e unha proporción en volume 1/3. (material) | 0.015 | 149.30 | 2.24 |
| mq04cag010a | h | Camión con guindastre de ata 6 t. (maquinaria) | 0.076 | 49.34 | 3.75 |
| mo020 | h | Oficial 1ª colocador de piedra natural. (man de obra) | 0.640 | 15.28 | 9.78 |
| mo055 | h | Axudante colocador de piedra natural. (man de obra) | 0.320 | 14.65 | 4.69 |
| % | % | Costes directos complementarios | 2 % | 114.50 | 2.29 |
|  |  | Custos directos |  |  | 116.79 |
