# Bóveda estrutural de canón

- Propiedade do arquivo: CYPE INGENIEROS, S.A.
- Formato: FIEBDC-3/2002
- Divisa: EUR
- Custos indirectos: 3.00 %
- Gastos xerais: 13.00 %
- Beneficio industrial: 6.00 %
- IVE: 16.00 %

## E Estructuras

### EF Fábrica

#### EFE Bóvedas

**EFE020** m² Bóveda estrutural de canón, de directriz recta, realizada con fábrica de 1/2 pé de ladrillo cerámico cara vista perforado hidrofugado, salmón, acabado liso, 24x11,5x5 cm, recibido con morteiro de cemento M-15.
Formación de bóveda estrutural de canón, de directriz recta, realizada con fábrica de 1/2 pé de ladrillo cerámico cara vista perforado hidrofugado, salmón, acabado liso, 24x11,5x5 cm, recibido con morteiro de cemento M-15. Incluso p/p de replanteo, montaje y desmontaje de cimbras e apeos, humedecido das pezas, mermas, roturas, rexuntado, execución de encontros e pezas especiais.
Inclúe: Replanteo e marcado do aparello na cimbra. Marcado nos muros do perímetro da bóveda. Execución da bóveda de fábrica. Limpeza final.
Criterio de medición de proxecto: Superficie medida polo seu intradós en verdadeira magnitude, segundo documentación gráfica de Proxecto, incluíndo as partes que se introducen nas rozas, remates de base e coroación se os houbera.
Criterio de medición de obra: Medirase, en verdadeira magnitude, polo intradós, a superficie realmente executada segundo especificacións do Proxecto, incluíndo as partes que se introducen nas rozas e os remates de base e coronación, se os houbese.

| Código | Ud | Descrición | Rendemento | Prezo | Importe |
|---|---|---|---|---|---|
| mt05cvh010f | Ude | Ladrillo cerámico cara vista perforado hidrofugado, salmón, acabado liso, 24x11,5x5 cm, segundo UNE-EN 771-1. (material) | 68.667 | 0.13 | 8.93 |
| mt09mor010f | m³ | Morteiro de cemento CEM II/B-P 32,5 N tipo M-15, confecionado na obra con 450 kg/m³ de cemento e unha proporción en volume 1/3. (material) | 0.024 | 149.30 | 3.58 |
| mt08aaa010a | m³ | Auga. (material) | 0.067 | 1.15 | 0.08 |
| mt08cim040aac | m² | Cimbra de madeira de piñeiro, dimensionada para soportar una carga máxima de trabajo de 400 kg/m², amortizable en 1 uso, para formación de bóveda estrutural de canón. (material) | 1.000 | 55.80 | 55.80 |
| mo019 | h | Oficial 1ª construcción en trabajos de albañilería. (man de obra) | 1.042 | 15.28 | 15.92 |
| mo073 | h | Axudante construcción en trabajos de albañilería. (man de obra) | 1.042 | 14.65 | 15.27 |
| mo105 | h | Peón ordinario construcción en trabajos de albañilería. (man de obra) | 0.651 | 13.97 | 9.09 |
| mo015 | h | Oficial 1ª carpinteiro. (man de obra) | 0.260 | 15.53 | 4.04 |
| mo053 | h | Axudante carpinteiro. (man de obra) | 0.260 | 14.76 | 3.84 |
| % | % | Costes directos complementarios | 2 % | 116.55 | 2.33 |
|  |  | Custos directos |  |  | 118.88 |
