# Recheo de trasdós de bóveda formado por formigón non estrutural HNE-15/B/20, con medios manuais

- Propiedade do arquivo: CYPE INGENIEROS, S.A.
- Formato: FIEBDC-3/2002
- Divisa: EUR
- Custos indirectos: 3.00 %
- Gastos xerais: 13.00 %
- Beneficio industrial: 6.00 %
- IVE: 16.00 %

## E Estructuras

### EF Fábrica

#### EFE Bóvedas

**EFE021** m³ Recheo de trasdós de bóveda formado por formigón non estrutural HNE-15/B/20, con medios manuais.
Execución de recheo de trasdós de bóveda formado por formigón non estrutural HNE-15/B/20, con medios manuais. Incluso p/p de nivelado e enrasado da superficie.
Inclúe: Estendido do material de recheo en tongadas de espesura uniforme.
Criterio de medición de proxecto: Volumen medido segundo documentación gráfica de Proxecto.
Criterio de medición de obra: Medirase o volumen realmente executado segundo especificacións do Proxecto.

| Código | Ud | Descrición | Rendemento | Prezo | Importe |
|---|---|---|---|---|---|
| mt10hmf011pb | m³ | Formigón non estrutural HNE-15/B/20, fabricado en central. (material) | 1.050 | 63.76 | 66.95 |
| mo018 | h | Oficial 1ª construcción. (man de obra) | 0.492 | 15.28 | 7.52 |
| mo104 | h | Peón ordinario construcción. (man de obra) | 0.983 | 13.97 | 13.73 |
| % | % | Costes directos complementarios | 2 % | 88.20 | 1.76 |
|  |  | Custos directos |  |  | 89.96 |
