# Lousa de escaleira de formigón armado

- Propiedade do arquivo: CYPE INGENIEROS, S.A.
- Formato: FIEBDC-3/2002
- Divisa: EUR
- Custos indirectos: 3.00 %
- Gastos xerais: 13.00 %
- Beneficio industrial: 6.00 %
- IVE: 16.00 %

## E Estructuras

### EH Formigón armado

#### EHE Escaleiras

**EHE010** m² Lousa de escaleira de formigón armado, e=15 cm, con chanceado de formigón, realizada con formigón HA-25/P/20/IIa fabricado en central, e verquido con cubilote, e aceiro UNE-EN 10080 B 500 S, 18 kg/m²; montaje y desmontaje de sistema de encofrado recuperable de madera.
Formación de lousa de escaleira de formigón armado de 15 cm de espesura, con chanceado de formigón; realizada con formigón HA-25/P/20/IIa fabricado en central, e verquido con cubilote, e aceiro UNE-EN 10080 B 500 S, cunha cuantía aproximada de 18 kg/m². Incluso p/p de replanteo, montaje y desmontaje de sistema de encofrado recuperable con puntales, sopandas y tablones de madera.
Inclúe: Replanteo e marcado de niveis de plantas e rellanos. Montaje do sistema de encofrado. Colocación das armaduras con separadores homologados. Vertido e compactación do formigón. Curado do formigón. Desmontaje del sistema de encofrado. Reparación de defectos superficiais.
Criterio de medición de proxecto: Superficie medida polo seu intradós en verdadeira magnitude, segundo documentación gráfica de Proxecto.
Criterio de medición de obra: Medirase, polo intradós, a superficie realmente executada segundo especificacións do Proxecto.

| Código | Ud | Descrición | Rendemento | Prezo | Importe |
|---|---|---|---|---|---|
| mt08eve010 | m² | Sistema de encofrado para lousas inclinadas de escaleira de formigón armado, a unha altura ata 3 m, con puntais, sopandas e tablóns de madeira. (material) | 1.400 | 32.00 | 44.80 |
| mt08eve020 | m² | Sistema de encofrado para formación de peldañeado en lousas inclinadas de escaleira de formigón armado, con puntais e tablóns de madeira. (material) | 0.900 | 17.40 | 15.66 |
| mt07aco020f | Ude | Separador homologado para laxas de escaleira. (material) | 3.000 | 0.08 | 0.24 |
| mt07aco010c | kg | Aceiro en barras corrugadas, UNE-EN 10080 B 500 S, elaborado en taller e colocado en obra, diámetros varios. (material) | 18.000 | 1.00 | 18.00 |
| mt10haf010nfa | m³ | Formigón HA-25/P/20/IIa, fabricado en central. (material) | 0.242 | 70.40 | 17.04 |
| op00ciz020 |  | Cizalla para acero en barras corrugadas. | 1.000 | 0.00 | 0.00 |
| op00ata010 |  | Atadora de ferralla. | 1.000 | 0.00 | 0.00 |
| op00sie020 |  | Sierra de disco fijo, para mesa de trabajo. | 1.000 | 0.00 | 0.00 |
| au00auh010 |  | Cubilote. | 1.000 | 0.00 | 0.00 |
| au00auh040 |  | Vibrador de formigón, eléctrico. | 1.000 | 0.00 | 0.00 |
| mo040 | h | Oficial 1ª estructurista. (man de obra) | 0.609 | 15.28 | 9.31 |
| mo083 | h | Axudante estructurista. (man de obra) | 0.609 | 14.65 | 8.92 |
| % | % | Costes directos complementarios | 2 % | 113.97 | 2.28 |
|  |  | Custos directos |  |  | 116.25 |
