# Entaboado visto de tabóas machifemiadas de madeira de piñeiro silvestre, de 800x150 mm e 25 mm de grosor, cravadas directamente sobre as viguetas do forxado

- Propiedade do arquivo: CYPE INGENIEROS, S.A.
- Formato: FIEBDC-3/2002
- Divisa: EUR
- Custos indirectos: 3.00 %
- Gastos xerais: 13.00 %
- Beneficio industrial: 6.00 %
- IVE: 16.00 %

## E Estructuras

### EM Madeira

#### EMT Entaboados

**EMT020** m² Entaboado visto de tabóas machifemiadas de madeira de piñeiro silvestre, de 800x150 mm e 25 mm de grosor, cravadas directamente sobre as viguetas do forxado.
Subministración e colocación de entaboado visto de táboas machifemiadas de madeira de piñeiro silvestre, cravadas directamente sobre as viguetas do forxado, para formación de piso. Ata p/p de preparación da madeira, planeamento, nivelamento, cortes e retaceos, fixación oculta con puntas de aceiro e formación de ocos.
Inclúe: Preparación da madeira. Replanteo das pezas. Cravado das pezas ó soporte base.
Criterio de medición de proxecto: Superficie medida segundo documentación gráfica de Proxecto, deducindo os ocos de superficie maior de 1 m².
Criterio de medición de obra: Medirase a superficie realmente executada segundo especificacións do Proxecto, deducindo os ocos de superficie maior de 1 m².

| Código | Ud | Descrición | Rendemento | Prezo | Importe |
|---|---|---|---|---|---|
| mt07mee200a | m² | Táboa agargalada de piñeiro silvestre, de 800x150 mm e 25 mm de espesor, para entaboado en forxados de madeira. (material) | 1.100 | 20.04 | 22.04 |
| mt50spa101 | kg | Cravos de aceiro. (material) | 0.100 | 1.15 | 0.12 |
| op00cla010 |  | Clavadora. | 1.000 | 0.00 | 0.00 |
| op00cep010 |  | Garlopa. | 1.000 | 0.00 | 0.00 |
| mo043 | h | Oficial 1ª montador de estructura de madera. (man de obra) | 0.198 | 15.28 | 3.03 |
| mo086 | h | Axudante montador de estructura de madera. (man de obra) | 0.198 | 14.65 | 2.90 |
| % | % | Costes directos complementarios | 2 % | 28.09 | 0.56 |
|  |  | Custos directos |  |  | 28.65 |
