# Muro de doble cara

- Propiedade do arquivo: CYPE INGENIEROS, S.A.
- Formato: FIEBDC-3/2002
- Divisa: EUR
- Custos indirectos: 3.00 %
- Gastos xerais: 13.00 %
- Beneficio industrial: 6.00 %
- IVE: 16.00 %

## E Estructuras

### EP Formigón prefabricado

#### EPM Montaxes industrializados

**EPM010** m² Muro de doble cara, prefabricado, de formigón, de 20 cm de espesor, con caras vistas de cor gris, con textura lisa, formigonado do seu núcleo central con formigón HA-25/B/20/IIa fabricado en central, e verquido con cubilote.
Muro de doble cara, prefabricado, de formigón, de 20 cm de espesor, composto por dúas placas de formigón de 5 cm de espesura cada unha, con caras vistas de cor gris, con textura lisa, separadas entre sí por celosías metálicas, con inclusión ou delimitación de ocos, para alturas ata 3 m e lonxitudes máximas de 8,50 m. Incluso p/p de piezas especiales, colocación en obra de las placas con ayuda de guindastre autopropulsado e apuntalamentos, formigonado do seu núcleo central con formigón HA-25/B/20/IIa fabricado en central, e verquido con cubilote, vibrado e retirada de puntais unha vez teña alcanzado o formigón a resistencia axeitada.
Inclúe: Replanteo do muro. Colocación do dobre muro, aplomado e amarre con puntais. Formigonado do núcleo por fases. Vibrado do formigón vertedura en cada fase. Desapuntalamento do conxunto.
Criterio de medición de proxecto: Superficie medida segundo documentación gráfica de Proxecto, sen duplicar esquinas nin encontros, deducindo os ocos de superficie maior de 3 m².
Criterio de medición de obra: Medirase a superficie realmente executada segundo especificacións do Proxecto, sen duplicar esquinas nin encontros, deducindo os ocos de superficie maior de 3 m².

| Código | Ud | Descrición | Rendemento | Prezo | Importe |
|---|---|---|---|---|---|
| mt07pha100a | m² | Muro de doble cara, prefabricado, de formigón, de 20 cm de espesor, composto por dúas placas de formigón de 5 cm de espesura cada unha, con caras vistas de cor gris, con textura lisa, separadas entre sí por celosías metálicas, con inclusión ou delimitación de ocos, para alturas ata 3 m e lonxitudes máximas de 8,50 m, segundo UNE-EN 14992. (material) | 1.000 | 49.50 | 49.50 |
| mt10haf010nea | m³ | Formigón HA-25/B/20/IIa, fabricado en central. (material) | 0.105 | 74.27 | 7.80 |
| mt50spa080a | Ude | Puntal metálico telescópico, 3,00 m de altura, amortizable en 50 usos. (material) | 0.010 | 11.07 | 0.11 |
| mq07gte010c | h | Guindastre autopropulsado de brazo telescópico cunha capacidade de elevación de 30 t e 27 m de altura máxima de traballo. (maquinaria) | 0.303 | 66.82 | 20.25 |
| au00auh010 |  | Cubilote. | 1.000 | 0.00 | 0.00 |
| au00auh040 |  | Vibrador de formigón, eléctrico. | 1.000 | 0.00 | 0.00 |
| mo041 | h | Oficial 1ª montador de estructura prefabricada de hormigón. (man de obra) | 0.749 | 15.28 | 11.44 |
| mo084 | h | Axudante montador de estructura prefabricada de hormigón. (man de obra) | 0.749 | 14.65 | 10.97 |
| % | % | Costes directos complementarios | 2 % | 100.07 | 2.00 |
|  |  | Custos directos |  |  | 102.07 |
