# Carpintería de aceiro galvanizado, en fiestra fixa de 60x120 cm, perfilería con premarco

- Propiedade do arquivo: CYPE INGENIEROS, S.A.
- Formato: FIEBDC-3/2002
- Divisa: EUR
- Custos indirectos: 3.00 %
- Gastos xerais: 13.00 %
- Beneficio industrial: 6.00 %
- IVE: 16.00 %

## F Fachadas

### FC Carpintería exterior

#### FCA Aceiro

**FCA035** Ude Carpintería de aceiro galvanizado, en fiestra fixa de 60x120 cm, perfilería con premarco.
Subministración e montaxe de carpintería de aceiro galvanizado, en fiestra fixa de 60x120 cm, perfilería composta por cerco, follas, ferraxes de colgar e apertura, elementos de estanqueidade e accesorios homologados. Incluso p/p de premarco de aceiro, garras de fixación, selado perimetral de xuntas por medio dun cordón de silicona neutra e axuste final en obra. Elaborada en taller. Totalmente montada e probada.
Inclúe: Colocación da carpintería. Axuste final da folla. Selado de xuntas perimetrais.
Criterio de medición de proxecto: Número de unidades previstas, segundo documentación gráfica de Proxecto.
Criterio de medición de obra: Medirase o número de unidades realmente executadas segundo especificacións do Proxecto.

| Código | Ud | Descrición | Rendemento | Prezo | Importe |
|---|---|---|---|---|---|
| mt26pem010 | m | Premarco de tubo rectangular de aceiro galvanizado para carpintería exterior. (material) | 3.600 | 3.97 | 14.29 |
| mt26pfg015b | m² | Carpintería de aceiro galvanizado para ventana fixa, perfilería con carril para persiana, con perfís conformados en frío de 1 mm de espesor, segundo UNE-EN 14351-1. Incluso p/p de xunquillo para fixación do vidro e ferraxes de colgar. (material) | 0.756 | 48.67 | 36.79 |
| mt15sja100 | Ude | Cartucho de masilla de silicona neutra. (material) | 0.112 | 3.13 | 0.35 |
| op00ato010 |  | Atornillador. | 1.000 | 0.00 | 0.00 |
| op00tal010 |  | Taladro. | 1.000 | 0.00 | 0.00 |
| mo016 | h | Oficial 1ª cerraxeiro. (man de obra) | 0.221 | 15.52 | 3.43 |
| mo054 | h | Axudante cerraxeiro. (man de obra) | 0.115 | 14.70 | 1.69 |
| % | % | Costes directos complementarios | 2 % | 56.55 | 1.13 |
|  |  | Custos directos |  |  | 57.68 |
