# Ventá de cuberta, con apertura xiratoria de accionamento manual mediante barra de maniobra, de 55x70 cm, en tellado ondulado de tella, fibrocemento ou materiais similares

- Propiedade do arquivo: CYPE INGENIEROS, S.A.
- Formato: FIEBDC-3/2002
- Divisa: EUR
- Custos indirectos: 3.00 %
- Gastos xerais: 13.00 %
- Beneficio industrial: 6.00 %
- IVE: 16.00 %

## F Fachadas

### FC Carpintería exterior

#### FCN Ventanas para tellados

**FCN010** Ude Ventá de cuberta, con apertura xiratoria de accionamento manual mediante barra de maniobra, de 55x70 cm, en tellado ondulado de tella, fibrocemento ou materiais similares.
Subministración e montaxe de ventá de cuberta, con apertura xiratoria de accionamento manual mediante barra de maniobra, de 55x70 cm, realizada en madeira de piñeiro, acabado vernizado, con acristalamento illante (vidro interior de 4 mm de baixa emisividade, cámara de aire rechea de gas argón de 16 mm e vidro exterior de 4 mm), en tellado ondulado de tella, fibrocemento ou materiais similares, con pendentes de 15° a 90°; con cerco de estanqueidade de aluminio, cor gris, para material de cuberta ondulado. Totalmente montada e probada pola impresa instaladora mediante as correspondentes probas de servizo (incluídas neste prezo).
Inclúe: Todas. Replanteo. Presentación, aplomado e nivelación do marco. Atornillado dos elementos de fixación do marco. Selado de xuntas perimetrais. Colocación de tapaxuntas. Colocación de accesorios. Realización de probas de servizo.
Criterio de medición de proxecto: Número de unidades previstas, segundo documentación gráfica de Proxecto.
Criterio de medición de obra: Medirase o número de unidades realmente executadas segundo especificacións do Proxecto.

| Código | Ud | Descrición | Rendemento | Prezo | Importe |
|---|---|---|---|---|---|
| mt22vtg010caa | Ude | Fiestra de cuberta, con apertura xiratoria de accionamento manual mediante barra de maniobra, de 55x70 cm, realizada en madeira de piñeiro, acabado vernizado, con acristalamento illante (vidro interior de 4 mm de baixa emisividade, cámara de aire rechea de gas argón de 16 mm e vidro exterior de 4 mm). (material) | 1.000 | 300.70 | 300.70 |
| mt22vtw010aaa | Ude | Cerco de estanqueidade de aluminio para fiestras de cuberta, de 55x70 cm, cor gris, para tellado ondulado de tella, fibrocemento ou materiais similares con pendentes superiores a 15°. (material) | 1.000 | 73.72 | 73.72 |
| op00cla010 |  | Clavadora. | 1.000 | 0.00 | 0.00 |
| op00cep010 |  | Garlopa. | 1.000 | 0.00 | 0.00 |
| op00ato010 |  | Atornillador. | 1.000 | 0.00 | 0.00 |
| mo009 | h | Oficial 1ª montador. (man de obra) | 0.885 | 15.78 | 13.97 |
| mo075 | h | Axudante montador. (man de obra) | 0.443 | 14.65 | 6.49 |
| % | % | Costes directos complementarios | 2 % | 394.88 | 7.90 |
|  |  | Custos directos |  |  | 402.78 |
