# Grella de ventilación de lamas fixas de PVC branca

- Propiedade do arquivo: CYPE INGENIEROS, S.A.
- Formato: FIEBDC-3/2002
- Divisa: EUR
- Custos indirectos: 3.00 %
- Gastos xerais: 13.00 %
- Beneficio industrial: 6.00 %
- IVE: 16.00 %

## F Fachadas

### FC Carpintería exterior

#### FCP PVC

**FCP050** m² Grella de ventilación de lamas fixas de PVC branca.
Subministración e montaxe de grella de ventilación de lama fixas de PVC branca, colocadas sobre dúas cremalleiras fixas de perfís tipo omega de aceiro galvanizado, recibida á obra mediante splits. Ata p/p de accesorios, remates, garras de fixación, selado perimetral de xuntas por medio dun cordón de silicona neutra e axuste final en obra. Elaborada en taller, totalmente montada.
Inclúe: Marcado dos puntos de fixación. Colocación da rexilla. Selado de xuntas perimetrais. Axuste final.
Criterio de medición de proxecto: Superficie do oco a cerrar, medida segundo documentación gráfica de Proxecto.
Criterio de medición de obra: Medirase, con as dimensións do oco, a superficie realmente executada segundo especificacións do Proxecto.

| Código | Ud | Descrición | Rendemento | Prezo | Importe |
|---|---|---|---|---|---|
| mt24pce020a | m² | Celosía de lamas fixas de PVC branca tipo Z de 80 mm separadas 100 mm. (material) | 1.020 | 24.19 | 24.67 |
| mt15sja100 | Ude | Cartucho de masilla de silicona neutra. (material) | 0.035 | 3.13 | 0.11 |
| op00ato010 |  | Atornillador. | 1.000 | 0.00 | 0.00 |
| mo016 | h | Oficial 1ª cerraxeiro. (man de obra) | 0.197 | 15.52 | 3.06 |
| mo054 | h | Axudante cerraxeiro. (man de obra) | 0.295 | 14.70 | 4.34 |
| % | % | Costes directos complementarios | 2 % | 32.18 | 0.64 |
|  |  | Custos directos |  |  | 32.82 |
