# Ventana de PVC dúas follas deslizantes de espesor 74 mm, dimensións 900x900 mm, compuesta de marco, hojas y junquillos con acabado natural en cor branca, con premarco

- Propiedade do arquivo: CYPE INGENIEROS, S.A.
- Formato: FIEBDC-3/2002
- Divisa: EUR
- Custos indirectos: 3.00 %
- Gastos xerais: 13.00 %
- Beneficio industrial: 6.00 %
- IVE: 16.00 %

## F Fachadas

### FC Carpintería exterior

#### FCP PVC

**FCP060** Ude Ventana de PVC dúas follas deslizantes de espesor 74 mm, dimensións 900x900 mm, compuesta de marco, hojas y junquillos con acabado natural en cor branca, con premarco.
Subministración e montaxe de ventana de PVC dúas follas deslizantes de espesor 74 mm, dimensións 900x900 mm, compuesta de marco, hojas y junquillos con acabado natural en cor branca, perfiles de estética recta, espesor en paredes exteriores de 2,8 mm, 5 cámaras, reforzos interiores de aceiro galvanizado, mecanizaciones de desagüe y descompresión, juntas de estanqueidad de EPDM, ferraxes bicromatados, sen compacto; composta por premarco, marco, follas, ferraxes de colgar e apertura, elementos de estanqueidade e accesorios homologados. Incluso p/p de garras de fixación, selado perimetral de xuntas por medio dun cordón de silicona neutra e axuste final en obra. Elaborada en taller, con clasificación á permeabilidade ó aire clase 1, segundo UNE-EN 12207, clasificación á estanqueidade á auga clase 1A, segundo UNE-EN 12208, e clasificación á resistencia á carga do vento clase C1, segundo UNE-EN 12210. Totalmente montada e probada pola impresa instaladora mediante as correspondentes probas de servizo (incluídas neste prezo).
Inclúe: Colocación da carpintería. Selado de xuntas perimetrais. Axuste final das follas. Realización de probas de servizo.
Criterio de medición de proxecto: Número de unidades previstas, segundo documentación gráfica de Proxecto.
Criterio de medición de obra: Medirase o número de unidades realmente executadas segundo especificacións do Proxecto.

| Código | Ud | Descrición | Rendemento | Prezo | Importe |
|---|---|---|---|---|---|
| mt24vek060aaa | Ude | Ventana de PVC dúas follas deslizantes de espesor 74 mm, dimensións 900x900 mm, compuesta de marco, hojas y junquillos con acabado natural en cor branca, perfiles de estética recta, espesor en paredes exteriores de 2,8 mm, 5 cámaras, reforzos interiores de aceiro galvanizado, mecanizaciones de desagüe y descompresión, juntas de estanqueidad de EPDM, ferraxes bicromatados, sen compacto, Segundo UNE-EN 14351-1. (material) | 1.000 | 153.99 | 153.99 |
| mt24pem010 | m | Premarco para carpintería exterior de PVC. (material) | 3.600 | 6.25 | 22.50 |
| mt15sja100 | Ude | Cartucho de masilla de silicona neutra. (material) | 0.200 | 3.13 | 0.63 |
| op00ato010 |  | Atornillador. | 1.000 | 0.00 | 0.00 |
| mo016 | h | Oficial 1ª cerraxeiro. (man de obra) | 1.625 | 15.52 | 25.22 |
| mo054 | h | Axudante cerraxeiro. (man de obra) | 0.812 | 14.70 | 11.94 |
| % | % | Costes directos complementarios | 2 % | 214.28 | 4.29 |
|  |  | Custos directos |  |  | 218.57 |
