# Varanda modular de aceiro laminado en quente, modelo BAL-ROT V "TRENZA METAL", de 110 cm de altura e 100 cm de lonxitude, con acabado en cor gris aceiro con textura férrea

- Propiedade do arquivo: CYPE INGENIEROS, S.A.
- Formato: FIEBDC-3/2002
- Divisa: EUR
- Custos indirectos: 3.00 %
- Gastos xerais: 13.00 %
- Beneficio industrial: 6.00 %
- IVE: 16.00 %

## F Fachadas

### FD Defensas de exteriores

#### FDD Barandillas

**FDD030** Ude Varanda modular de aceiro laminado en quente, modelo BAL-ROT V "TRENZA METAL", de 110 cm de altura e 100 cm de lonxitude, con acabado en cor gris aceiro con textura férrea.
Subministración e montaxe de barandilla modular de aceiro laminado en quente, para instalar sobre oco rematado de balcóns lineais de fachada, modelo BAL-ROT V "TRENZA METAL" de 110 cm de altura e 100 cm de lonxitude, incorporando grella trenzada referencia B-14-16-35 "TRENZA METAL", bastidor formado por montantes verticais ocultos en pletina de 40x6 mm, remate superior e inferior de malla con pletina de 35x6 mm e pasamáns de 50 mm de diámetro. Protección do conxunto mediante galvanizado en quente de gran resistencia antioxidante; tratamento de desengraxe e fosfatado; lacado ó forno con poliéster ferrotexturado cor gris aceiro. Máxima adherencia do revestimento exterior. Incluso rótulas estensibles para ancoraxe lateral a muro de fábrica ou formigón, ancoraxe inferior mediante taco metálico de cabeza oculta, parafusería de ancoraxe e bolsa de protección en obra. Elaboración en taller e axuste final en obra.
Inclúe: Todas. Marcado dos puntos de fixación do bastidor. Presentación do tramo de barandilla de forma que os puntos de ancoraxe do bastidor se sitúen nos puntos marcados. Aplomado e nivelación. Resolución das unións da barandilla ó ancoraxe. Resolución das unións entre tramos de barandilla. Montaxe de elementos complementarios.
Criterio de medición de proxecto: Número de unidades previstas, segundo documentación gráfica de Proxecto.
Criterio de medición de obra: Medirase o número de unidades realmente executadas segundo especificacións do Proxecto.

| Código | Ud | Descrición | Rendemento | Prezo | Importe |
|---|---|---|---|---|---|
| mt26aae011ab | m | Varanda de aceiro laminado en quente, modelo BAL-ROT V "TRENZA METAL", de 110 cm de altura, acabado en cor gris aceiro, con textura férrea, incluso complementos e accesorios de montaxe. (material) | 1.000 | 197.00 | 197.00 |
| mo016 | h | Oficial 1ª cerraxeiro. (man de obra) | 0.443 | 15.52 | 6.88 |
| mo054 | h | Axudante cerraxeiro. (man de obra) | 0.443 | 14.70 | 6.51 |
| % | % | Costes directos complementarios | 2 % | 210.39 | 4.21 |
|  |  | Custos directos |  |  | 214.60 |
