# Caixón capialzado de taboleiro rechapado de madeira de sapeli para vernizar

- Propiedade do arquivo: CYPE INGENIEROS, S.A.
- Formato: FIEBDC-3/2002
- Divisa: EUR
- Custos indirectos: 3.00 %
- Gastos xerais: 13.00 %
- Beneficio industrial: 6.00 %
- IVE: 16.00 %

## F Fachadas

### FD Defensas de exteriores

#### FDP Persianas e capialzados

**FDP030** m Caixón capialzado de taboleiro rechapado de madeira de sapeli para vernizar.
Subministración e montaxe de caixón capialzado de persiana realizado con taboleiro rechapado de madeira de sapeli para vernizar, de 11 mm de espesura, con altura entre 30 e 50 cm, sobre bastidor de madeira de 50x20 mm, con costados, fondo e teito, e con tapa rexistrable con bisagras de piano. Incluso p/p de canteados. Totalmente montado.
Inclúe: Formación de caixón capialzado. Colocación de tapa rexistrable.
Criterio de medición de proxecto: Lonxitude medida segundo documentación gráfica de Proxecto.
Criterio de medición de obra: Medirase a lonxitude realmente executada segundo especificacións do Proxecto.

| Código | Ud | Descrición | Rendemento | Prezo | Importe |
|---|---|---|---|---|---|
| mt22cca010b | m | Caixón capialzado en taboleiro rechapado de madeira de sapeli, para vernizar, de 11 mm de espesor e 30 a 50 cm de altura, ata tapa rexistrable con bisagras de piano. (material) | 1.050 | 30.14 | 31.65 |
| op00ato010 |  | Atornillador. | 1.000 | 0.00 | 0.00 |
| op00tal010 |  | Taladro. | 1.000 | 0.00 | 0.00 |
| op00cla010 |  | Clavadora. | 1.000 | 0.00 | 0.00 |
| mo015 | h | Oficial 1ª carpinteiro. (man de obra) | 0.343 | 15.53 | 5.33 |
| mo053 | h | Axudante carpinteiro. (man de obra) | 0.245 | 14.76 | 3.62 |
| % | % | Costes directos complementarios | 2 % | 40.60 | 0.81 |
|  |  | Custos directos |  |  | 41.41 |
